# Válvula antirretorno de segurança

- Propriedade do ficheiro: CYPE Ingenieros S.A.
- Formato: FIEBDC-3/2016
- Programa: Gerador de preços para construção civil. CYPE Ingenieros, S.A.
- Data: 20/04/2024
- Âmbito geográfico: Moçambique
- Moeda: MZN
- Custos indirectos: 3 %
- IVA: 17 %

## I Instalações

### IS Drenagem de águas

#### ISS Colectores suspensos

**ISS005** Ud Válvula antirretorno de segurança.
Válvula antirretorno de PVC, de 200 mm de diâmetro, com clapeta de polipropileno, bloqueio manual, junta labiada e abertura na parte superior, colocada entre o colector de saída e o ramal de ligação.
Inclui: Montagem, ligação e verificação do seu correcto funcionamento.
Critério de medição de projecto: Número de unidades previstas, segundo documentação gráfica de Projecto.
Critério de medição de obra: Medir-se-á o número de unidades realmente executadas segundo especificações de Projecto.

| Código | Un | Descrição | Rendimento | Preço | Importância |
|---|---|---|---|---|---|
| mt11pvj030aj | Ud | Válvula antirretorno de PVC, de 200 mm de diâmetro, com clapeta de polipropileno, bloqueio manual, junta labiada e abertura na parte superior. (material) | 1 | 55727.74 | 55727.740 |
| mo008 | h | Oficial de 1ª canalizador. (mão de obra) | 0.605 | 136.52 | 82.595 |
| % | % | Custos directos complementares | 2 % | 55810.335 | 1116.207 |
|  |  | Custos directos |  |  | 56926.542 |

Resíduos:
- colocação: mt11pvj030aj; factor de resíduo 0.0165

## Recursos

**mt11pvj030aj** Ud Válvula antirretorno de PVC
Dados técnicos: Custo energético 545.457 MJ; Emissão de CO2 27.116 kg; Código LER 17 02 03; Massa do elemento 5.63 kg; Volume 0.009383 m3
Resíduos:
- embalagem: re150101 Embalagens de papel e cartão. (componente de resíduo); rendimento 0.042 kg; Código LER 15 01 01; Massa do elemento 1 kg; Volume 0.001333 m3
