# Sifão em linha

- Propriedade do ficheiro: CYPE Ingenieros S.A.
- Formato: FIEBDC-3/2016
- Programa: Gerador de preços para construção civil. CYPE Ingenieros, S.A.
- Data: 20/04/2024
- Âmbito geográfico: Moçambique
- Moeda: MZN
- Custos indirectos: 3 %
- IVA: 17 %

## I Instalações

### IS Drenagem de águas

#### ISS Colectores suspensos

**ISS008** Ud Sifão em linha.
Sifão em linha de PVC, cor cinzento, visitável, com união macho/fêmea, de 125 mm de diâmetro, colocado entre o colector de saída e o ramal de ligação.
Inclui: Montagem, ligação e verificação do seu correcto funcionamento.
Critério de medição de projecto: Número de unidades previstas, segundo documentação gráfica de Projecto.
Critério de medição de obra: Medir-se-á o número de unidades realmente executadas segundo especificações de Projecto.

| Código | Un | Descrição | Rendimento | Preço | Importância |
|---|---|---|---|---|---|
| mt11var120d | Ud | Sifão em linha de PVC, cor cinzento, visitável, com união macho/fêmea, de 125 mm de diâmetro. (material) | 1 | 5554.06 | 5554.060 |
| mo008 | h | Oficial de 1ª canalizador. (mão de obra) | 0.484 | 136.52 | 66.076 |
| % | % | Custos directos complementares | 2 % | 5620.136 | 112.403 |
|  |  | Custos directos |  |  | 5732.539 |

Resíduos:
- colocação: mt11var120d Sifão em linha de PVC, cor cinzento, visitável, com união macho/fêmea, de 125 mm de diâmetro; factor de resíduo 0.0204065

## Recursos

**mt11var120d** Ud Sifão em linha de PVC, cor cinzento, visitável, com união macho/fêmea, de 125 mm de diâmetro
Dados técnicos: Custo energético 179.249 MJ; Emissão de CO2 8.932 kg; Código LER 17 02 03; Massa do elemento 1.85 kg; Volume 0.003083 m3
Resíduos:
- embalagem: re150101 Embalagens de papel e cartão. (componente de resíduo); rendimento 0.04 kg; Código LER 15 01 01; Massa do elemento 1 kg; Volume 0.001333 m3
