# Ascensor monta-camas

- Propriedade do ficheiro: CYPE Ingenieros S.A.
- Formato: FIEBDC-3/2016
- Programa: Gerador de preços para construção civil. CYPE Ingenieros, S.A.
- Data: 20/04/2024
- Âmbito geográfico: Moçambique
- Moeda: MZN
- Custos indirectos: 3 %
- IVA: 17 %

## I Instalações

### IT Transporte

#### ITO Ascensores para hospitais

**ITO020** Ud Ascensor monta-camas.
Fornecimento e instalação completa de ascensor monta-camas, eléctrico sem casa das máquinas, com sistema de tracção sem redutor e curva de aceleração e desaceleração progressiva, de 4 paragens, com cabina de 1600 kg de carga nominal com capacidade para 21 pessoas, 1 m/s de velocidade, 1400 mm de largura, 2400 mm de profundidade e 2250 mm de altura, manobra colectiva de subida e descida simples, nível de trânsito médio, embarque simples, nível básico de qualidade e porta de correr automática de aço inoxidável de 1000 mm de largura e 2000 mm de altura. Inclusive material para a formação das paragens de cabina. Totalmente montado, ligado e testado.
Inclui: Marcação de guias e níveis. Colocação dos pontos de fixação. Instalação das lâmpadas de iluminação da abertura. Montagem de guias, cabos de tracção e passa-cabos. Colocação dos amortecedores do fosso. Colocação de contrapesos. Colocação das portas de acesso. Montagem do grupo tractor. Montagem do quadro e ligação do cabo de manobra. Montagem do caixilho, o chassis e as portas de cabina com os seus acabamentos. Instalação do limitador de velocidade e do para-quedas. Instalação das botoneiras de piso e de cabina. Instalação do selector de paragens. Ligação com a rede eléctrica. Instalação da linha telefónica e dos sistemas de segurança.
Critério de medição de projecto: Número de unidades previstas, segundo documentação gráfica de Projecto.
Critério de medição de obra: Medir-se-á o número de unidades realmente executadas segundo especificações de Projecto.

| Código | Un | Descrição | Rendimento | Preço | Importância |
|---|---|---|---|---|---|
| mt39mon020Ka | Ud | Cabina de 1600 kg de carga nominal com capacidade para 21 pessoas, 1 m/s de velocidade, 1400 mm de largura, 2400 mm de profundidade e 2250 mm de altura, manobra colectiva de subida e descida simples, nível de trânsito médio, embarque simples, nível básico de qualidade e porta de correr automática de aço inoxidável de 1000 mm de largura e 2000 mm de altura, para ascensor eléctrico monta-camas. (material) | 1 | 2855154.26 | 2855154.260 |
| mt39mon110d | Ud | Material para a formação de paragem de cabine de ascensor eléctrico monta-camas, manobra colectiva de subida e descida simples, nível de trânsito médio, com portas de acesso de correr de aço inoxidável de 1000 mm de largura e 2000 mm de altura. (material) | 4 | 141975.42 | 567901.680 |
| mo016 | h | Oficial de 1ª instalador de aparelhos elevatórios. (mão de obra) | 273.689 | 136.52 | 37364.022 |
| mo085 | h | Ajudante de instalador de aparelhos elevatórios. (mão de obra) | 273.689 | 99.12 | 27128.054 |
| % | % | Custos directos complementares | 2 % | 3487548.016 | 69750.960 |
|  |  | Custos directos |  |  | 3557298.976 |

## Recursos

**mt39mon020Ka** Ud Cabina de 1600 kg de carga nominal com capacidade para 21 pessoas
Dados técnicos: Custo energético 29004.378 MJ; Emissão de CO2 2687.635 kg
Resíduos:
- embalagem: re150101 Embalagens de papel e cartão. (componente de resíduo); rendimento 0.7 kg; Código LER 15 01 01; Massa do elemento 1 kg; Volume 0.001333 m3
