# Abertura de passagem para ventilação, com arejador linear. Colocação em porta interior

- Propriedade do ficheiro: CYPE Ingenieros S.A.
- Formato: FIEBDC-3/2016
- Programa: Gerador de preços para construção civil. CYPE Ingenieros, S.A.
- Data: 15/12/2025
- Âmbito geográfico: Moçambique
- Moeda: MZN
- Custos indirectos: 3 %
- IVA: 17 %

## I Instalações

### IV Ventilação

#### IVA Aberturas para ventilação

**IVA025** Ud Abertura de passagem para ventilação, com arejador linear. Colocação em porta interior.
Abertura de passagem para recirculação do ar do interior, dotada de arejador de passagem divisível, telescópico, composto por um elemento central de material fono-absorvente de 60x20 mm de secção e 825 mm de comprimento, com dois perfis superiores telescópicos de PVC, secção 143 cm³, caudal nominal 17,8 l/s e isolamento sonoro de 29 dBA, segundo NP EN ISO 717-1. Colocação por cima da folha da porta, de 725 mm de largura, entre o aro e o pré-aro, em parede divisória desde 60 até 100 mm de espessura.
Inclui: Marcação. Colocação e fixação do arejador.
Critério de medição de projecto: Número de unidades previstas, segundo documentação gráfica de Projecto.
Critério de medição de obra: Medir-se-á o número de unidades realmente executadas segundo especificações de Projecto.

| Código | Un | Descrição | Rendimento | Preço | Importância |
|---|---|---|---|---|---|
| mt42sva245a | Ud | Arejador de passagem divisível, telescópico, composto por um elemento central de material fono-absorvente de 60x20 mm de secção e 825 mm de comprimento, com dois perfis superiores telescópicos de PVC, secção 143 cm³, caudal nominal 17,8 l/s e isolamento sonoro de 29 dBA, segundo NP EN ISO 717-1. (material) | 0.9 | 3279.5 | 2951.550 |
| mo011 | h | Oficial de 1ª montador. (mão de obra) | 0.301 | 144.14 | 43.386 |
| mo080 | h | Ajudante de montador. (mão de obra) | 0.301 | 104.83 | 31.554 |
| % | % | Custos directos complementares | 2 % | 3026.490 | 60.530 |
|  |  | Custos directos |  |  | 3087.020 |

## Recursos

**mt42sva245a** Ud Arejador de passagem divisível
Dados técnicos: Custo energético 4.528 MJ; Emissão de CO2 0.296 kg
Resíduos:
- embalagem: re150101 Embalagens de papel e cartão. (componente de resíduo); rendimento 0.091 kg; Código LER 15 01 01; Massa do elemento 1 kg; Volume 0.001333 m3
- embalagem: re170203 Plástico. (componente de resíduo); rendimento 0.046 kg; Código LER 17 02 03; Massa do elemento 1 kg; Volume 0.001667 m3
