# Conduta de ventilação de secção oval

- Propriedade do ficheiro: CYPE Ingenieros S.A.
- Formato: FIEBDC-3/2016
- Programa: Gerador de preços para construção civil. CYPE Ingenieros, S.A.
- Data: 31/10/2024
- Âmbito geográfico: Moçambique
- Moeda: MZN
- Custos indirectos: 3 %
- IVA: 17 %

## I Instalações

### IV Ventilação

#### IVG Ventilação mecânica para garagens

**IVG028** m Conduta de ventilação de secção oval.
Conduta oval de parede simples helicoidal de aço galvanizado, de 450x100 mm e 0,6 mm de espessura, fornecida em tramos de 3 m, para instalações de ventilação e climatização. Inclusive acessórios de montagem e elementos de fixação.
Inclui: Marcação do traçado das condutas. Marcação e posterior ancoragem dos suportes das condutas. Montagem e fixação de condutas. Ligações entre a rede de condutas e os ventiladores ou caixas de ventilação. Verificação do seu correcto funcionamento.
Critério de medição de projecto: Comprimento projectado, segundo documentação gráfica de Projecto, medido entre os eixos dos elementos ou dos pontos a ligar, descontando as peças especiais.
Critério de medição de obra: Medir-se-á o comprimento realmente executado segundo especificações de Projecto.

| Código | Un | Descrição | Rendimento | Preço | Importância |
|---|---|---|---|---|---|
| mt42coa100ca | m | Conduta oval de parede simples helicoidal de aço galvanizado, de 450x100 mm e 0,6 mm de espessura, fornecida em tramos de 3 m, para instalações de ventilação e climatização. (material) | 1.05 | 4023.17 | 4224.329 |
| mt42coa190c | Ud | Repercussão, por m, de material auxiliar para fixação de condutas ovais de ar de 450x100 mm em instalações de ventilação e climatização. (material) | 1 | 497.72 | 497.720 |
| mo013 | h | Oficial de 1ª montador de condutas de chapa metálica. (mão de obra) | 0.06 | 138.06 | 8.284 |
| mo084 | h | Ajudante de montador de condutas de chapa metálica. (mão de obra) | 0.06 | 100.44 | 6.026 |
| % | % | Custos directos complementares | 2 % | 4736.359 | 94.727 |
|  |  | Custos directos |  |  | 4831.086 |

Resíduos:
- colocação: mt42coa100ca; factor de resíduo 0.0301162

## Recursos

**mt42coa100ca** m Conduta oval de parede simples helicoidal de aço galvanizado
Dados técnicos: Custo energético 27.309 MJ; Emissão de CO2 1.315 kg; Código LER 17 04 05; Massa do elemento 2.591 kg; Volume 0.001234 m3
Resíduos:
- embalagem: re170201 Madeira. (componente de resíduo); rendimento 0.011 kg; Código LER 17 02 01; Massa do elemento 1 kg; Volume 0.000909 m3
- embalagem: re170203 Plástico. (componente de resíduo); rendimento 0.003 kg; Código LER 17 02 03; Massa do elemento 1 kg; Volume 0.001667 m3
