# Ventilador para desenfumagem, imerso na zona de risco

- Propriedade do ficheiro: CYPE Ingenieros S.A.
- Formato: FIEBDC-3/2016
- Programa: Gerador de preços para construção civil. CYPE Ingenieros, S.A.
- Data: 31/10/2024
- Âmbito geográfico: Moçambique
- Moeda: MZN
- Custos indirectos: 3 %
- IVA: 17 %

## I Instalações

### IV Ventilação

#### IVG Ventilação mecânica para garagens

**IVG015** Ud Ventilador para desenfumagem, imerso na zona de risco.
Ventilador helicoidal tubular com hélice de alumínio de pás inclináveis, motor para alimentação trifásica a 230/400 V e 50 Hz de frequência, com protecção térmica, isolamento classe H, grau de protecção IP55, virola curta com tratamento anticorrosão por cataforesis, acabamento com tinta poliéster e caixa de bornes ignífuga, de 1450 r.p.m., potência absorvida 0,25 kW, caudal máximo 4340 m³/h, para trabalhar imerso a 300°C durante duas horas, segundo EN 12101-3. Inclusive elementos anti-vibratórios, elementos de fixação e acessórios.
Inclui: Colocação e fixação do ventilador. Ligação e verificação do seu correcto funcionamento.
Critério de medição de projecto: Número de unidades previstas, segundo documentação gráfica de Projecto.
Critério de medição de obra: Medir-se-á o número de unidades realmente executadas segundo especificações de Projecto.

| Código | Un | Descrição | Rendimento | Preço | Importância |
|---|---|---|---|---|---|
| mt42vsp362aa1a | Ud | Ventilador helicoidal tubular com hélice de alumínio de pás inclináveis, motor para alimentação trifásica a 230/400 V e 50 Hz de frequência, com protecção térmica, isolamento classe H, grau de protecção IP55, virola curta com tratamento anticorrosão por cataforesis, acabamento com tinta poliéster e caixa de bornes ignífuga, de 1450 r.p.m., potência absorvida 0,25 kW, caudal máximo 4340 m³/h, para trabalhar imerso a 300°C durante duas horas, segundo EN 12101-3. (material) | 1 | 99043.1 | 99043.100 |
| mt42vsp910g | Ud | Acessórios e elementos de fixação de ventilador helicoidal tubular. (material) | 1 | 24221.02 | 24221.020 |
| mo011 | h | Oficial de 1ª montador. (mão de obra) | 4.815 | 138.06 | 664.759 |
| mo080 | h | Ajudante de montador. (mão de obra) | 4.815 | 100.44 | 483.619 |
| % | % | Custos directos complementares | 2 % | 124412.498 | 2488.250 |
|  |  | Custos directos |  |  | 126900.748 |

## Recursos

**mt42vsp362aa1a** Ud Ventilador helicoidal tubular com hélice de alumínio de pás inclináveis
Dados técnicos: Custo energético 1229.537 MJ; Emissão de CO2 85.098 kg
Resíduos:
- embalagem: re150101 Embalagens de papel e cartão. (componente de resíduo); rendimento 1.584 kg; Código LER 15 01 01; Massa do elemento 1 kg; Volume 0.001333 m3
