# Peça especial para conduta de ventilação de secção circular

- Propriedade do ficheiro: CYPE Ingenieros S.A.
- Formato: FIEBDC-3/2016
- Programa: Gerador de preços para construção civil. CYPE Ingenieros, S.A.
- Data: 31/10/2024
- Âmbito geográfico: Moçambique
- Moeda: MZN
- Custos indirectos: 3 %
- IVA: 17 %

## I Instalações

### IV Ventilação

#### IVG Ventilação mecânica para garagens

**IVG026** Ud Peça especial para conduta de ventilação de secção circular.
Curva 30° para conduta circular de aço galvanizado, de 80 mm de diâmetro, na rede de condutas de ventilação.
Inclui: Colocação e fixação das peças especiais pré-fabricadas à rede de condutas.
Critério de medição de projecto: Número de unidades previstas, segundo documentação gráfica de Projecto.
Critério de medição de obra: Medir-se-á o número de unidades realmente executadas segundo especificações de Projecto.

| Código | Un | Descrição | Rendimento | Preço | Importância |
|---|---|---|---|---|---|
| mt42con218aaa | Ud | Curva 30° para conduta circular de aço galvanizado, de 80 mm de diâmetro. (material) | 1 | 588.38 | 588.380 |
| mo013 | h | Oficial de 1ª montador de condutas de chapa metálica. (mão de obra) | 0.12 | 138.06 | 16.567 |
| mo084 | h | Ajudante de montador de condutas de chapa metálica. (mão de obra) | 0.12 | 100.44 | 12.053 |
| % | % | Custos directos complementares | 2 % | 617.000 | 12.340 |
|  |  | Custos directos |  |  | 629.340 |
