# Grelha interior para conduta de ventilação

- Propriedade do ficheiro: CYPE Ingenieros S.A.
- Formato: FIEBDC-3/2016
- Programa: Gerador de preços para construção civil. CYPE Ingenieros, S.A.
- Data: 15/12/2025
- Âmbito geográfico: Moçambique
- Moeda: MZN
- Custos indirectos: 3 %
- IVA: 17 %

## I Instalações

### IV Ventilação

#### IVG Ventilação mecânica para garagens

**IVG030** Ud Grelha interior para conduta de ventilação.
Grelha de retorno, de alumínio extrudido, anodizado cor natural E6-C-0, com lâminas horizontais reguláveis individualmente, de 625x125 mm, fixação através de parafusos à vista, montada em conduta metálica rectangular. Inclusive acessórios de montagem e elementos de fixação.
Inclui: Marcação. Montagem e fixação da grelha na conduta.
Critério de medição de projecto: Número de unidades previstas, segundo documentação gráfica de Projecto.
Critério de medição de obra: Medir-se-á o número de unidades realmente executadas segundo especificações de Projecto.

| Código | Un | Descrição | Rendimento | Preço | Importância |
|---|---|---|---|---|---|
| mt42trx010bae | Ud | Grelha de retorno, de alumínio extrudido, anodizado cor natural E6-C-0, com lâminas horizontais reguláveis individualmente, de 625x125 mm, fixação através de parafusos à vista. (material) | 1 | 3564.29 | 3564.290 |
| mo011 | h | Oficial de 1ª montador. (mão de obra) | 0.275 | 144.14 | 39.639 |
| mo080 | h | Ajudante de montador. (mão de obra) | 0.275 | 104.83 | 28.828 |
| % | % | Custos directos complementares | 2 % | 3632.757 | 72.655 |
|  |  | Custos directos |  |  | 3705.412 |

## Recursos

**mt42trx010bae** Ud Grelha de retorno
Dados técnicos: Custo energético 53.755 MJ; Emissão de CO2 3.737 kg
Resíduos:
- embalagem: re150101 Embalagens de papel e cartão. (componente de resíduo); rendimento 0.093 kg; Código LER 15 01 01; Massa do elemento 1 kg; Volume 0.001333 m3
- embalagem: re170203 Plástico. (componente de resíduo); rendimento 0.047 kg; Código LER 17 02 03; Massa do elemento 1 kg; Volume 0.001667 m3
