# Porta de armário, de madeira

- Propriedade do ficheiro: CYPE Ingenieros S.A.
- Formato: FIEBDC-3/2016
- Programa: Gerador de preços para construção civil. CYPE Ingenieros, S.A.
- Data: 19/04/2024
- Âmbito geográfico: Moçambique
- Moeda: MZN
- Custos indirectos: 3 %
- IVA: 17 %

## L Vãos

### LA Armários

#### LAH Portas de madeira

**LAH010** Ud Porta de armário, de madeira.
Porta de armário de duas folhas de 215 cm de altura de 50x1,9 cm, de painel de aglomerado, acabamento em melamina, cor branca; aro de madeira maciça; guarnição de MDF, com acabamento em melamina cor branca na face exterior. Inclusive ferragens de pendurar, fecho e puxador sobre espelho comprido de latão, cor preto, acabamento brilhante, série básica.
Inclui: Colocação da porta. Colocação, aprumo e nivelamento de aros. Colocação dos elementos de fixação de aros. Colocação das ferragens de pendurar. Colocação da folha. Colocação das ferragens de fecho. Ajuste final.
Critério de medição de projecto: Número de unidades previstas, segundo documentação gráfica de Projecto.
Critério de medição de obra: Medir-se-á o número de unidades realmente executadas segundo especificações de Projecto.

| Código | Un | Descrição | Rendimento | Preço | Importância |
|---|---|---|---|---|---|
| mt22ata015ab | m | Guarnição de MDF, com acabamento em melamina, de cor branca, 70x10 mm. (material) | 7 | 128.84 | 901.880 |
| mt22pxh040aaa | Ud | Porta de armário de painel de aglomerado, acabamento em melamina, cor branca, 215x50x1,9 cm. (material) | 2 | 5878.87 | 11757.740 |
| mt23icx020 | Ud | Dobradiça copo oculta, de aço inoxidável, para porta de armário inferior ou superior de espessura maior que 15 mm. (material) | 6 | 125.42 | 752.520 |
| mt23hcl010aa | Ud | Jogo de puxador e espelho comprido de latão, cor preto, acabamento brilhante, série básica, para porta de armário. (material) | 2 | 781.52 | 1563.040 |
| mt23ppb050 | Ud | Íman de fecho para porta de armário inferior ou superior. (material) | 4 | 31.35 | 125.400 |
| mt23ppb031 | Ud | Parafuso de latão 21/35 mm. (material) | 36 | 6.27 | 225.720 |
| mo017 | h | Oficial de 1ª carpinteiro. (mão de obra) | 1.492 | 134.78 | 201.092 |
| mo058 | h | Ajudante de carpinteiro. (mão de obra) | 1.492 | 99.93 | 149.096 |
| % | % | Custos directos complementares | 2 % | 15676.488 | 313.530 |
|  |  | Custos directos |  |  | 15990.018 |

Resíduos:
- colocação: mt22ata015ab Guarnição de MDF, com acabamento em melamina, de cor branca, 70x10 mm; factor de resíduo 0.0125
- colocação: mt22pxh040aaa Porta de armário de painel de aglomerado, acabamento em melamina, cor branca, 215x50x1,9 cm; factor de resíduo 0.0028
- colocação: mt23ppb031 Parafuso de latão 21/35 mm; factor de resíduo 0.01

## Recursos

**mt22ata015ab** m Guarnição de MDF, com acabamento em melamina, de cor branca, 70x10 mm
Dados técnicos: Custo energético 21.581 MJ; Emissão de CO2 0.561 kg; Código LER 17 02 01; Massa do elemento 0.42 kg; Volume 0.000382 m3
Resíduos:
- embalagem: re170203 Plástico. (componente de resíduo); rendimento 0.08 kg; Código LER 17 02 03; Massa do elemento 1 kg; Volume 0.001667 m3

**mt22pxh040aaa** Ud Porta de armário de painel de aglomerado, acabamento em melamina, cor branca, 215x50x1,9 cm
Dados técnicos: Custo energético 982.522 MJ; Emissão de CO2 23.006 kg; Código LER 17 02 01; Massa do elemento 24.1 kg; Volume 0.021909 m3
Resíduos:
- embalagem: re150101 Embalagens de papel e cartão. (componente de resíduo); rendimento 0.25 kg; Código LER 15 01 01; Massa do elemento 1 kg; Volume 0.001333 m3
- embalagem: re170203 Plástico; rendimento 0.123 kg
- embalagem: re170604 Materiais de isolamento não abrangidos em 17 06 01 e 17 06 03. (componente de resíduo); rendimento 0.013 kg; Código LER 17 06 04; Massa do elemento 1 kg; Volume 0.001667 m3

**mt23hcl010aa** Ud Jogo de puxador e espelho comprido de latão, cor preto, acabamento brilhante, série básica, para porta de armário
Dados técnicos: Custo energético 19.366 MJ; Emissão de CO2 1.359 kg
Resíduos:
- embalagem: re150101 Embalagens de papel e cartão; rendimento 0.072 kg

**mt23ppb031** Ud Parafuso de latão 21/35 mm
Dados técnicos: Custo energético 1.266 MJ; Emissão de CO2 0.086 kg; Código LER 17 04 01; Massa do elemento 0.0072 kg; Volume 0.000005 m3
Resíduos:
- embalagem: re150101 Embalagens de papel e cartão; rendimento 0.001 kg
