# Porta industrial empilhável de abertura rápida, de lona de PVC

- Propriedade do ficheiro: CYPE Ingenieros S.A.
- Formato: FIEBDC-3/2016
- Programa: Gerador de preços para construção civil. CYPE Ingenieros, S.A.
- Data: 19/04/2024
- Âmbito geográfico: Moçambique
- Moeda: MZN
- Custos indirectos: 3 %
- IVA: 17 %

## L Vãos

### LI Portas de uso industrial

#### LIC De lona

**LIC010** m² Porta industrial empilhável de abertura rápida, de lona de PVC.
Porta industrial empilhável de abertura rápida, de entre 5 e 5,5 m de altura máxima, formada por lona de PVC, aro e estrutura de aço galvanizado, quadro de manobra, botão de pressão, fotocélula de segurança e mecanismos, fixada através de aparafusamento em parede de alvenaria.
Inclui: Limpeza e preparação da superfície suporte. Marcação. Colocação e ancoragem do aro com a estrutura de aço. Montagem da porta. Instalação dos mecanismos. Ligação eléctrica. Ajuste e fixação da porta. Colocação em funcionamento.
Critério de medição de projecto: Número de unidades previstas, segundo documentação gráfica de Projecto.
Critério de medição de obra: Medir-se-á o número de unidades realmente executadas segundo especificações de Projecto.

| Código | Un | Descrição | Rendimento | Preço | Importância |
|---|---|---|---|---|---|
| mt26pes020e | m² | Porta industrial empilhável de abertura rápida, de entre 5 e 5,5 m de altura máxima, formada por lona de PVC, aro e estrutura de aço galvanizado, quadro de manobra, botão de pressão, fotocélula de segurança e mecanismos, segundo EN 13241-1. (material) | 1 | 17051.14 | 17051.140 |
| mo011 | h | Oficial de 1ª montador. (mão de obra) | 0.551 | 136.52 | 75.223 |
| mo080 | h | Ajudante de montador. (mão de obra) | 0.551 | 99.31 | 54.720 |
| mo003 | h | Oficial de 1ª electricista. (mão de obra) | 0.384 | 136.52 | 52.424 |
| % | % | Custos directos complementares | 2 % | 17233.507 | 344.670 |
|  |  | Custos directos |  |  | 17578.177 |
