# Porta frigorífica deslizante

- Propriedade do ficheiro: CYPE Ingenieros S.A.
- Formato: FIEBDC-3/2016
- Programa: Gerador de preços para construção civil. CYPE Ingenieros, S.A.
- Data: 19/04/2024
- Âmbito geográfico: Moçambique
- Moeda: MZN
- Custos indirectos: 3 %
- IVA: 17 %

## L Vãos

### LI Portas de uso industrial

#### LIF Portas frigoríficas

**LIF010** Ud Porta frigorífica deslizante.
Porta frigorífica deslizante, com sistema de guias elevadas, para vão de dimensões úteis 700x1800 mm, de câmara frigorífica, com temperatura de trabalho até 0 °C. FOLHA: de 75 mm de espessura, com caixilho de perfil estrutural de alumínio anodizado, revestimento em ambas as faces de chapa de aço galvanizado, acabamento lacado e alma de espuma de poliuretano injectada a alta pressão, de densidade entre 40 e 45 kg/m³, com aro de perfis com ruptura de ponte térmica e duplo vedante perimetral sobre suporte de PVC; ACESSÓRIOS: fechadura com chave, com possibilidade de abertura desde o interior, motor eléctrico para accionamento automático e cortina de lamelas de PVC. Colocação em painel frigorífico.
Inclui: Marcação. Colocação e fixação da porta ao paramento.
Critério de medição de projecto: Número de unidades previstas, segundo documentação gráfica de Projecto.
Critério de medição de obra: Medir-se-á o número de unidades realmente executadas segundo especificações de Projecto.

| Código | Un | Descrição | Rendimento | Preço | Importância |
|---|---|---|---|---|---|
| mt12psa100aa | Ud | Porta frigorífica deslizante, com sistema de guias elevadas, para vão de dimensões úteis 700x1800 mm, de câmara frigorífica, com temperatura de trabalho até 0 °C, de 75 mm de espessura, com caixilho de perfil estrutural de alumínio anodizado, revestimento em ambas as faces de chapa de aço galvanizado, acabamento lacado e alma de espuma de poliuretano injectada a alta pressão, de densidade entre 40 e 45 kg/m³, com aro de perfis com ruptura de ponte térmica e duplo vedante perimetral sobre suporte de PVC, para colocar em painel frigorífico. (material) | 1.05 | 115230.7 | 120992.235 |
| mt23var020 | Ud | Kit de fechadura com chave, com possibilidade de abertura desde o interior, para porta frigorífica. (material) | 1 | 25084.99 | 25084.990 |
| mt12psa220 | Ud | Kit de accionamento motorizado para abertura de porta frigorífica deslizante com sistema de guias elevadas, composto por motor eléctrico e sistema de transmissão por corrente. (material) | 1 | 193092.67 | 193092.670 |
| mt12psa200a | Ud | Cortina de lamelas de PVC, de 3 mm de espessura, para vão de dimensões úteis 700x1800 mm, com sobreposição de 50 mm entre lamelas, para minimizar o fluxo de ar durante a abertura da porta frigorífica, com ferragens e acessórios de fixação de aço inoxidável. (material) | 1 | 16077.84 | 16077.840 |
| mo011 | h | Oficial de 1ª montador. (mão de obra) | 3.374 | 136.52 | 460.618 |
| mo080 | h | Ajudante de montador. (mão de obra) | 5.182 | 99.31 | 514.624 |
| % | % | Custos directos complementares | 2 % | 356222.977 | 7124.460 |
|  |  | Custos directos |  |  | 363347.437 |
