# Porta de inspecção corta-fogo para instalações, de aço galvanizado

- Propriedade do ficheiro: CYPE Ingenieros S.A.
- Formato: FIEBDC-3/2016
- Programa: Gerador de preços para construção civil. CYPE Ingenieros, S.A.
- Data: 19/04/2024
- Âmbito geográfico: Moçambique
- Moeda: MZN
- Custos indirectos: 3 %
- IVA: 17 %

## L Vãos

### LR Portas de inspecção para instalações

#### LRA De aço

**LRA020** Ud Porta de inspecção corta-fogo para instalações, de aço galvanizado.
Porta de inspecção corta-fogo para instalações, pivotante, homologada, EI2 60, de uma folha de 38 mm de espessura, 430x430 mm de vão e altura de passagem, acabamento galvanizado com tratamento anti-manchas formada por duas chapas de aço galvanizado de 0,8 mm de espessura, dobradas, ensambladas e montadas, com câmara intermédia de lã de rocha de alta densidade e placas de gesso cartonado, sobre aro de aço galvanizado de 1 mm de espessura. Inclusive silicone neutro para a vedação das juntas perimetrais.
Inclui: Marcação de pontos de fixação e aprumo do aro. Fixação do aro ao paramento. Vedação de juntas. Colocação da porta de inspecção. Colocação de ferragens de fecho e acessórios.
Critério de medição de projecto: Número de unidades previstas, segundo documentação gráfica de Projecto.
Critério de medição de obra: Medir-se-á o número de unidades realmente executadas segundo especificações de Projecto.

| Código | Un | Descrição | Rendimento | Preço | Importância |
|---|---|---|---|---|---|
| mt26rca030i1a | Ud | Porta de inspecção corta-fogo para instalações, pivotante, homologada, EI2 60, segundo EN 1634-1, de uma folha de 38 mm de espessura, 430x430 mm de vão e altura de passagem, para uma abertura de obra de 540x540 mm, acabamento galvanizado com tratamento anti-manchas formada por duas chapas de aço galvanizado de 0,5 mm de espessura, dobradas, ensambladas e montadas, com câmara intermédia de lã de rocha de alta densidade e placas de gesso cartonado, sobre aro de aço galvanizado de 1 mm de espessura, inclusive dobradiças aparafusadas ao aro e à folha e fechadura triangular. (material) | 1 | 10460.63 | 10460.630 |
| mo020 | h | Oficial de 1ª construção. (mão de obra) | 0.283 | 132.85 | 37.597 |
| mo077 | h | Ajudante de construção. (mão de obra) | 0.283 | 99.31 | 28.105 |
| % | % | Custos directos complementares | 2 % | 10526.332 | 210.527 |
|  |  | Custos directos |  |  | 10736.859 |

## Recursos

**mt26rca030i1a** Ud Porta de inspecção corta-fogo para instalações
Dados técnicos: Custo energético 105.600 MJ; Emissão de CO2 7.792 kg
Resíduos:
- embalagem: re170203 Plástico. (componente de resíduo); rendimento 0.144 kg; Código LER 17 02 03; Massa do elemento 1 kg; Volume 0.001667 m3
- embalagem: re170604 Materiais de isolamento não abrangidos em 17 06 01 e 17 06 03. (componente de resíduo); rendimento 0.03 kg; Código LER 17 06 04; Massa do elemento 1 kg; Volume 0.001667 m3
