# Cortina térmica

- Propriedade do ficheiro: CYPE Ingenieros S.A.
- Formato: FIEBDC-3/2016
- Programa: Gerador de preços para construção civil. CYPE Ingenieros, S.A.
- Data: 31/10/2024
- Âmbito geográfico: Moçambique
- Moeda: MZN
- Custos indirectos: 3 %
- IVA: 17 %

## L Vãos

### LS Protecções solares

#### LSC Cortinas

**LSC020** Ud Cortina térmica.
Cortina térmica, de 1000x2100 mm, formada por duas camadas têxteis, uma delas 100% poliéster e a outra 99,9% poliéster e 0,01% alumínio, gama básica, cor a escolher, redução da transmissão luminosa entre 75% e 85%, transmissão térmica entre 10 e 16 W/(m²°C).
Inclui: Colocação da cortina.
Critério de medição de projecto: Número de unidades previstas, segundo documentação gráfica de Projecto.
Critério de medição de obra: Medir-se-á o número de unidades realmente executadas segundo especificações de Projecto.

| Código | Un | Descrição | Rendimento | Preço | Importância |
|---|---|---|---|---|---|
| mt44cor050a | m² | Cortina térmica, formada por duas camadas têxteis, uma delas 100% poliéster e a outra 99,9% poliéster e 0,01% alumínio, gama básica, cor a escolher, redução da transmissão luminosa entre 75% e 85%, transmissão térmica entre 10 e 16 W/(m²°C). (material) | 2.1 | 1736.21 | 3646.041 |
| mo011 | h | Oficial de 1ª montador. (mão de obra) | 0.129 | 138.06 | 17.810 |
| mo080 | h | Ajudante de montador. (mão de obra) | 0.129 | 100.44 | 12.957 |
| % | % | Custos directos complementares | 2 % | 3676.808 | 73.536 |
|  |  | Custos directos |  |  | 3750.344 |
