# Estore veneziano exterior

- Propriedade do ficheiro: CYPE Ingenieros S.A.
- Formato: FIEBDC-3/2016
- Programa: Gerador de preços para construção civil. CYPE Ingenieros, S.A.
- Data: 31/10/2024
- Âmbito geográfico: Moçambique
- Moeda: MZN
- Custos indirectos: 3 %
- IVA: 17 %

## L Vãos

### LS Protecções solares

#### LSN Estores venezianos

**LSN010** Ud Estore veneziano exterior.
Estore veneziano exterior de alumínio, de 600 mm de largura e de 1000 mm de altura, com lâminas orientáveis perfiladas de 50 mm de alumínio resistente à corrosão de cor branca, caixa superior de alumínio de 57x52 cm de secção e guias de cabos embainhados, accionamento manual através de manivela fixa com manobra desde o exterior, no lado direito; fixado na padieira com ancoragens mecânicas. Inclusive ferragens e acessórios.
Inclui: Marcação. Ancoragem ao paramento dos elementos de fixação. Montagem do estore veneziano. Montagem dos acessórios do accionamento.
Critério de medição de projecto: Número de unidades previstas, segundo documentação gráfica de Projecto.
Critério de medição de obra: Medir-se-á o número de unidades realmente executadas segundo especificações de Projecto.

| Código | Un | Descrição | Rendimento | Preço | Importância |
|---|---|---|---|---|---|
| mt44vem010aaaa | Ud | Estore veneziano exterior de alumínio, de 600 mm de largura e de 1000 mm de altura, com lâminas orientáveis perfiladas de 50 mm de alumínio resistente à corrosão de cor branca, caixa superior de alumínio de 57x52 cm de secção e guias de cabos embainhados, inclusive ancoragens mecânicas para fixação ao suporte. (material) | 1 | 25448.92 | 25448.920 |
| mt44vem020a | Ud | Manivela fixa para manobra desde o exterior, no lado direito. (material) | 1 | 935.62 | 935.620 |
| mo011 | h | Oficial de 1ª montador. (mão de obra) | 1.937 | 138.06 | 267.422 |
| mo080 | h | Ajudante de montador. (mão de obra) | 2.906 | 100.44 | 291.879 |
| % | % | Custos directos complementares | 2 % | 26943.841 | 538.877 |
|  |  | Custos directos |  |  | 27482.718 |

## Recursos

**mt44vem010aaaa** Ud Estore veneziano exterior de alumínio
Dados técnicos: Custo energético 215.116 MJ; Emissão de CO2 14.718 kg
Resíduos:
- embalagem: re150101 Embalagens de papel e cartão. (componente de resíduo); rendimento 0.132 kg; Código LER 15 01 01; Massa do elemento 1 kg; Volume 0.001333 m3
- embalagem: re170201 Madeira. (componente de resíduo); rendimento 0.073 kg; Código LER 17 02 01; Massa do elemento 1 kg; Volume 0.000909 m3
- embalagem: re170203 Plástico. (componente de resíduo); rendimento 0.094 kg; Código LER 17 02 03; Massa do elemento 1 kg; Volume 0.001667 m3
- embalagem: re170604 Materiais de isolamento não abrangidos em 17 06 01 e 17 06 03. (componente de resíduo); rendimento 0.019 kg; Código LER 17 06 04; Massa do elemento 1 kg; Volume 0.001667 m3
