# Vidro duplo de segurança (laminado)

- Propriedade do ficheiro: CYPE Ingenieros S.A.
- Formato: FIEBDC-3/2016
- Programa: Gerador de preços para construção civil. CYPE Ingenieros, S.A.
- Data: 31/10/2024
- Âmbito geográfico: Moçambique
- Moeda: MZN
- Custos indirectos: 3 %
- IVA: 17 %

## L Vãos

### LV Vidros

#### LVC Duplos

**LVC017** m² Vidro duplo de segurança (laminado).
Vidro duplo de segurança (laminado), 4/6/ 3+3, conjunto constituído por vidro exterior temperado incolor de 4 mm, câmara de ar desidratada com perfil separador de alumínio e dupla vedação perimetral de 6 mm, e vidro interior laminado incolor de 3+3 mm de espessura composto por dois vidros de 3 mm, unidos através um filme de polivinil butiral incolor; 16 mm de espessura total, fixado sobre caixilharia com cunhagem através de calços de apoio perimetrais e laterais, vedação a frio com silicone sintético incolor, compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21veg015fmcga | m² | Vidro duplo de segurança (laminado), 4/6/ 3+3, conjunto constituído por vidro exterior temperado incolor de 4 mm, câmara de ar desidratada com perfil separador de alumínio e dupla vedação perimetral de 6 mm, e vidro interior laminado incolor de 3+3 mm de espessura composto por dois vidros de 3 mm, unidos através um filme de polivinil butiral incolor; 16 mm de espessura total. (material) | 1.006 | 10926.04 | 10991.596 |
| mt21vva015a | Ud | Cartucho de 310 ml de silicone neutro, incolor, dureza Shore A aproximada de 23, segundo EN ISO 868 e recuperação elástica >=80%, segundo EN ISO 7389. (material) | 0.58 | 556.69 | 322.880 |
| mt21vva021 | Ud | Material auxiliar para a colocação de vidros. (material) | 1 | 121.54 | 121.540 |
| mo055 | h | Oficial de 1ª vidraceiro. (mão de obra) | 0.729 | 142.98 | 104.232 |
| mo110 | h | Ajudante de vidraceiro. (mão de obra) | 0.729 | 106.79 | 77.850 |
| % | % | Custos directos complementares | 2 % | 11618.098 | 232.362 |
|  |  | Custos directos |  |  | 11850.460 |

Resíduos:
- colocação: mt21veg015fmcga; factor de resíduo 0.0055
- colocação: mt21vva015a; factor de resíduo 0.06

## Recursos

**mt21veg015fmcga** m² Vidro duplo de segurança (laminado)
Dados técnicos: Custo energético 374.846 MJ; Emissão de CO2 28.037 kg; Código LER 17 02 02; Massa do elemento 25 kg; Volume 0.025 m3
Resíduos:
- embalagem: re170604 Materiais de isolamento não abrangidos em 17 06 01 e 17 06 03. (componente de resíduo); rendimento 0.016 kg; Código LER 17 06 04; Massa do elemento 1 kg; Volume 0.001667 m3

**mt21vva015a** Ud Cartucho de 310 ml de silicone neutro
Dados técnicos: Custo energético 87.088 MJ; Emissão de CO2 3.667 kg; Código LER 17 09 04; Massa do elemento 0.45 kg; Volume 0.0003 m3
Resíduos:
- embalagem: re170203 Plástico. (componente de resíduo); rendimento 0.1 kg; Código LER 17 02 03; Massa do elemento 1 kg; Volume 0.001667 m3
