# Vidro laminado de segurança, anti-agressão

- Propriedade do ficheiro: CYPE Ingenieros S.A.
- Formato: FIEBDC-3/2016
- Programa: Gerador de preços para construção civil. CYPE Ingenieros, S.A.
- Data: 19/04/2024
- Âmbito geográfico: Moçambique
- Moeda: MZN
- Custos indirectos: 3 %
- IVA: 17 %

## L Vãos

### LV Vidros

#### LVS Laminados de segurança

**LVS020** m² Vidro laminado de segurança, anti-agressão.
Vidro laminado de segurança, anti-agressão, composto por dois vidros de 6 mm de espessura unidos através dois filmes translúcidos de polivinil butiral, de 0,38 mm de espessura cada um, categoria de resistência P2A, segundo EN 356, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21ves020v | m² | Vidro laminado de segurança, anti-agressão, composto por dois vidros de 6 mm de espessura unidos através dois filmes translúcidos de polivinil butiral, de 0,38 mm de espessura cada um, categoria de resistência P2A, segundo EN 356. Segundo NP EN ISO 12543-2 e EN 14449. (material) | 1.006 | 6364.66 | 6402.848 |
| mt21vva025 | m | Perfil contínuo de neopreno para a colocação do vidro. (material) | 3.334 | 85.52 | 285.124 |
| mt21vva021 | Ud | Material auxiliar para a colocação de vidros. (material) | 1 | 119.72 | 119.720 |
| mo055 | h | Oficial de 1ª vidraceiro. (mão de obra) | 0.63 | 141.38 | 89.069 |
| mo110 | h | Ajudante de vidraceiro. (mão de obra) | 0.63 | 105.6 | 66.528 |
| % | % | Custos directos complementares | 2 % | 6963.289 | 139.266 |
|  |  | Custos directos |  |  | 7102.555 |

Resíduos:
- colocação: mt21ves020v; factor de resíduo 0.00761237
- colocação: mt21vva025 Perfil contínuo de neopreno para a colocação do vidro; factor de resíduo 0.06

## Recursos

**mt21ves020v** m² Vidro laminado de segurança
Dados técnicos: Custo energético 449.585 MJ; Emissão de CO2 33.635 kg; Código LER 17 02 02; Massa do elemento 30 kg; Volume 0.03 m3
Resíduos:
- embalagem: re170604 Materiais de isolamento não abrangidos em 17 06 01 e 17 06 03. (componente de resíduo); rendimento 0.015 kg; Código LER 17 06 04; Massa do elemento 1 kg; Volume 0.001667 m3

**mt21vva025** m Perfil contínuo de neopreno para a colocação do vidro
Dados técnicos: Custo energético 1.286 MJ; Emissão de CO2 0.034 kg; Código LER 17 02 03; Massa do elemento 0.0099 kg; Volume 0.000017 m3
Resíduos:
- embalagem: re170203 Plástico. (componente de resíduo); rendimento 0.001 kg; Código LER 17 02 03; Massa do elemento 1 kg; Volume 0.001667 m3
