# Vidro laminado de segurança, anti-bala

- Propriedade do ficheiro: CYPE Ingenieros S.A.
- Formato: FIEBDC-3/2016
- Programa: Gerador de preços para construção civil. CYPE Ingenieros, S.A.
- Data: 19/04/2024
- Âmbito geográfico: Moçambique
- Moeda: MZN
- Custos indirectos: 3 %
- IVA: 17 %

## L Vãos

### LV Vidros

#### LVS Laminados de segurança

**LVS030** m² Vidro laminado de segurança, anti-bala.
Vidro laminado de segurança, anti-bala, de 36 mm de espessura, incolor, classe de resistência BR5-S, segundo EN 1063, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21ves030ih | m² | Vidro laminado de segurança, anti-bala, de 36 mm de espessura, incolor, classe de resistência BR5-S, segundo EN 1063. Segundo NP EN ISO 12543-2 e EN 14449. (material) | 1.006 | 75422.28 | 75874.814 |
| mt21vva025 | m | Perfil contínuo de neopreno para a colocação do vidro. (material) | 3.334 | 85.52 | 285.124 |
| mt21vva021 | Ud | Material auxiliar para a colocação de vidros. (material) | 1 | 119.72 | 119.720 |
| mo055 | h | Oficial de 1ª vidraceiro. (mão de obra) | 0.63 | 141.38 | 89.069 |
| mo110 | h | Ajudante de vidraceiro. (mão de obra) | 0.63 | 105.6 | 66.528 |
| % | % | Custos directos complementares | 2 % | 76435.255 | 1528.705 |
|  |  | Custos directos |  |  | 77963.960 |

Resíduos:
- colocação: mt21ves030ih; factor de resíduo 0.0055
- colocação: mt21vva025 Perfil contínuo de neopreno para a colocação do vidro; factor de resíduo 0.06

## Recursos

**mt21ves030ih** m² Vidro laminado de segurança
Dados técnicos: Custo energético 1272.446 MJ; Emissão de CO2 95.237 kg; Código LER 17 02 02; Massa do elemento 85 kg; Volume 0.085 m3
Resíduos:
- embalagem: re170604 Materiais de isolamento não abrangidos em 17 06 01 e 17 06 03. (componente de resíduo); rendimento 0.016 kg; Código LER 17 06 04; Massa do elemento 1 kg; Volume 0.001667 m3

**mt21vva025** m Perfil contínuo de neopreno para a colocação do vidro
Dados técnicos: Custo energético 1.286 MJ; Emissão de CO2 0.034 kg; Código LER 17 02 03; Massa do elemento 0.0099 kg; Volume 0.000017 m3
Resíduos:
- embalagem: re170203 Plástico. (componente de resíduo); rendimento 0.001 kg; Código LER 17 02 03; Massa do elemento 1 kg; Volume 0.001667 m3
