# Puxador para porta de vidro temperado

- Propriedade do ficheiro: CYPE Ingenieros S.A.
- Formato: FIEBDC-3/2016
- Programa: Gerador de preços para construção civil. CYPE Ingenieros, S.A.
- Data: 19/04/2024
- Âmbito geográfico: Moçambique
- Moeda: MZN
- Custos indirectos: 3 %
- IVA: 17 %

## L Vãos

### LV Vidros

#### LVT Temperados

**LVT023** Ud Puxador para porta de vidro temperado.
Puxador duplo para porta de vidro temperado, de aço inoxidável AISI 304, acabamento escovado, de tubo de 25 mm de diâmetro, 500 mm de comprimento e 300 mm de distância entre furos. Inclusive fixações.
Inclui: Marcação. Colocação e fixação do puxador.
Critério de medição de projecto: Número de unidades previstas, segundo documentação gráfica de Projecto.
Critério de medição de obra: Medir-se-á o número de unidades realmente executadas segundo especificações de Projecto.

| Código | Un | Descrição | Rendimento | Preço | Importância |
|---|---|---|---|---|---|
| mt21vts040ef | Ud | Puxador duplo para porta de vidro, de aço inoxidável AISI 304, acabamento escovado, de tubo de 25 mm de diâmetro, 500 mm de comprimento e 300 mm de distância entre furos, com fixações. (material) | 1 | 2811.13 | 2811.130 |
| mo011 | h | Oficial de 1ª montador. (mão de obra) | 0.315 | 136.52 | 43.004 |
| mo080 | h | Ajudante de montador. (mão de obra) | 0.063 | 99.31 | 6.257 |
| % | % | Custos directos complementares | 2 % | 2860.391 | 57.208 |
|  |  | Custos directos |  |  | 2917.599 |

## Recursos

**mt21vts040ef** Ud Puxador duplo para porta de vidro
Dados técnicos: Custo energético 4.563 MJ; Emissão de CO2 0.726 kg
Resíduos:
- embalagem: re150101 Embalagens de papel e cartão. (componente de resíduo); rendimento 0.072 kg; Código LER 15 01 01; Massa do elemento 1 kg; Volume 0.001333 m3
