# Perfil para alojamento de vidro temperado

- Propriedade do ficheiro: CYPE Ingenieros S.A.
- Formato: FIEBDC-3/2016
- Programa: Gerador de preços para construção civil. CYPE Ingenieros, S.A.
- Data: 19/04/2024
- Âmbito geográfico: Moçambique
- Moeda: MZN
- Custos indirectos: 3 %
- IVA: 17 %

## L Vãos

### LV Vidros

#### LVT Temperados

**LVT024** m Perfil para alojamento de vidro temperado.
Perfil de aço inoxidável AISI 304, de 15x15x15 mm, para alojamento de vidro de 12 mm de espessura, fixado ao paramento suporte com parafusos.
Inclui: Marcação. Fixação do perfil.
Critério de medição de projecto: Comprimento medido segundo documentação gráfica de Projecto.
Critério de medição de obra: Medir-se-á o comprimento realmente executado segundo especificações de Projecto.

| Código | Un | Descrição | Rendimento | Preço | Importância |
|---|---|---|---|---|---|
| mt21vts010T | m | Perfil de aço inoxidável AISI 304, de 15x15x15 mm, para alojamento de vidro de 12 mm de espessura, inclusive parafusos. (material) | 1.05 | 1338.28 | 1405.194 |
| mo018 | h | Oficial de 1ª serralheiro. (mão de obra) | 0.126 | 134.6 | 16.960 |
| mo059 | h | Ajudante de serralheiro. (mão de obra) | 0.126 | 99.5 | 12.537 |
| % | % | Custos directos complementares | 2 % | 1434.691 | 28.694 |
|  |  | Custos directos |  |  | 1463.385 |

Resíduos:
- colocação: mt21vts010T Perfil de aço inoxidável AISI 304, de 15x15x15 mm, para alojamento de vidro de 12 mm de espessura, inclusive parafusos; factor de resíduo 0.0045

## Recursos

**mt21vts010T** m Perfil de aço inoxidável AISI 304, de 15x15x15 mm, para alojamento de vidro de 12 mm de espessura, inclusive parafusos
Dados técnicos: Custo energético 24.490 MJ; Emissão de CO2 3.524 kg; Código LER 17 04 05; Massa do elemento 0.498 kg; Volume 0.000237 m3
Resíduos:
- embalagem: re170203 Plástico. (componente de resíduo); rendimento 0.008 kg; Código LER 17 02 03; Massa do elemento 1 kg; Volume 0.001667 m3
