# Mola para porta de vidro temperado

- Propriedade do ficheiro: CYPE Ingenieros S.A.
- Formato: FIEBDC-3/2016
- Programa: Gerador de preços para construção civil. CYPE Ingenieros, S.A.
- Data: 19/04/2024
- Âmbito geográfico: Moçambique
- Moeda: MZN
- Custos indirectos: 3 %
- IVA: 17 %

## L Vãos

### LV Vidros

#### LVT Temperados

**LVT022** Ud Mola para porta de vidro temperado.
Mola para porta de vidro temperado, de aço inoxidável AISI 304, encastrada no pavimento, assente com argamassa de cimento, confeccionada em obra, dosificação 1:6.
Inclui: Marcação. Preparação da abertura. Remoção e acumulação de entulho. Carga manual de entulho para camião ou contentor. Aplicação da argamassa. Colocação da mola.
Critério de medição de projecto: Número de unidades previstas, segundo documentação gráfica de Projecto.
Critério de medição de obra: Medir-se-á o número de unidades realmente executadas segundo especificações de Projecto.

| Código | Un | Descrição | Rendimento | Preço | Importância |
|---|---|---|---|---|---|
| mt08aaa010a | m³ | Água. (material) | 0.006 | 68.32 | 0.410 |
| mt01arg005a | t | Areia de pedreira, para argamassa preparada em obra. (material) | 0.002 | 713.98 | 1.428 |
| mt08cem000n | kg | Cimento cinzento em sacos. (material) | 0.25 | 5.62 | 1.405 |
| mt21vts030 | Ud | Mola para porta de vidro, de aço inoxidável AISI 304, para encastrar no pavimento. (material) | 1 | 14789.33 | 14789.330 |
| mq06hor010 | h | Betoneira eléctrica com uma capacidade de amassadura de 160 l. (equipamento) | 0.006 | 122.29 | 0.734 |
| mo020 | h | Oficial de 1ª construção. (mão de obra) | 0.755 | 132.85 | 100.302 |
| mo113 | h | Operário não qualificado construção. (mão de obra) | 0.189 | 95.68 | 18.084 |
| mo011 | h | Oficial de 1ª montador. (mão de obra) | 0.377 | 136.52 | 51.468 |
| mo080 | h | Ajudante de montador. (mão de obra) | 0.088 | 99.31 | 8.739 |
| % | % | Custos directos complementares | 2 % | 14971.900 | 299.438 |
|  |  | Custos directos |  |  | 15271.338 |

Resíduos:
- colocação: mt01arg005a Areia de pedreira, para argamassa preparada em obra; factor de resíduo 0.00501329
- colocação: mt08cem000n Cimento cinzento em sacos; factor de resíduo 0.0063

## Recursos

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
