# Isolamento sonoro a sons de condução aérea sob laje, com lãs minerais

- Propriedade do ficheiro: CYPE Ingenieros S.A.
- Formato: FIEBDC-3/2016
- Programa: Gerador de preços para construção civil. CYPE Ingenieros, S.A.
- Data: 20/04/2024
- Âmbito geográfico: Moçambique
- Moeda: MZN
- Custos indirectos: 3 %
- IVA: 17 %

## N Isolamentos e impermeabilizações

### NB Isolamentos sonoros

#### NBD Lajes

**NBD030** m² Isolamento sonoro a sons de condução aérea sob laje, com lãs minerais.
Isolamento sonoro a sons de condução aérea sob laje, formado por painel semi-rígido de lã de rocha, de 40 mm de espessura, revestido numa das suas faces com um véu mineral preto, resistência térmica 0,93 m²°C/W, condutibilidade térmica 0,043 W/(m°C), densidade 40 kg/m³, calor específico 840 J/kgK, coeficiente de absorção sonora médio 0,75 para uma frequência de 500 Hz e factor de resistência à difusão do vapor de água 1,3, e com fixações mecânicas.
Inclui: Limpeza e preparação da superfície suporte. Implantação e corte do isolamento. Colocação do isolamento. Fixação do isolamento.
Critério de medição de projecto: Superfície medida segundo documentação gráfica de Projecto.
Critério de medição de obra: Medir-se-á a superfície realmente executada segundo especificações de Projecto.

| Código | Un | Descrição | Rendimento | Preço | Importância |
|---|---|---|---|---|---|
| mt16lri060ee | m² | Painel semi-rígido de lã de rocha, segundo EN 13162, revestido numa das suas faces com um véu mineral preto, de 40 mm de espessura, condutibilidade térmica 0,043 W/(m°C), densidade 40 kg/m³, coeficiente de absorção sonora médio 0,75 para uma frequência de 500 Hz e Euroclasse A1 de reacção ao fogo segundo NP EN 13501-1. (material) | 1.05 | 1179.75 | 1238.738 |
| mt16aaa020ec | Ud | Fixação mecânica para painéis isolantes de lã de rocha, colocados directamente sobre a superfície suporte. (material) | 3 | 12.83 | 38.490 |
| mo054 | h | Oficial de 1ª montador de isolamentos. (mão de obra) | 0.146 | 136.52 | 19.932 |
| mo101 | h | Ajudante de montador de isolamentos. (mão de obra) | 0.146 | 99.31 | 14.499 |
| % | % | Custos directos complementares | 2 % | 1311.659 | 26.233 |
|  |  | Custos directos |  |  | 1337.892 |

Resíduos:
- colocação: mt16lri060ee; factor de resíduo 0.037815

## Recursos

**mt16lri060ee** m² Painel semi-rígido de lã de rocha
Dados técnicos: Custo energético 95.200 MJ; Emissão de CO2 2.536 kg; Código LER 17 06 04; Massa do elemento 1.6 kg; Volume 0.002667 m3
Resíduos:
- embalagem: re170203 Plástico. (componente de resíduo); rendimento 0.028 kg; Código LER 17 02 03; Massa do elemento 1 kg; Volume 0.001667 m3

**mt16aaa020ec** Ud Fixação mecânica para painéis isolantes de lã de rocha, colocados directamente sobre a superfície suporte
Dados técnicos: Custo energético 0.233 MJ; Emissão de CO2 0.071 kg
Resíduos:
- embalagem: re150101 Embalagens de papel e cartão. (componente de resíduo); rendimento 0.072 kg; Código LER 15 01 01; Massa do elemento 1 kg; Volume 0.001333 m3
