# Base metálica anti-vibração, para apoio de maquinaria

- Propriedade do ficheiro: CYPE Ingenieros S.A.
- Formato: FIEBDC-3/2016
- Programa: Gerador de preços para construção civil. CYPE Ingenieros, S.A.
- Data: 20/04/2024
- Âmbito geográfico: Moçambique
- Moeda: MZN
- Custos indirectos: 3 %
- IVA: 17 %

## N Isolamentos e impermeabilizações

### NC Amortecimento de vibrações

#### NCB Bases flutuantes anti-vibração

**NCB020** Ud Base metálica anti-vibração, para apoio de maquinaria.
Base metálica anti-vibração, para apoio de maquinaria, de 150x100x16 cm, de aço EN 10025 S275JR, em vigas formadas por peças simples de perfis laminados a quente das séries IPN, IPE, HEB, HEA, HEM ou UPN, acabamento com primário antioxidante, com ligações soldadas em obra, apoiada sobre 6 amortecedores metálicos de mola, de 195x82x127 mm, de 40 kg de carga mínima e 100 kg de carga máxima.
Critérios considerados na determinação do preço da unidade de obra: O preço inclui as soldaduras, os cortes, os desperdícios, as peças especiais, os casquilhos e os elementos auxiliares de montagem.
Inclui: Limpeza e preparação do plano de apoio. Marcação dos eixos. Colocação dos amortecedores. Colocação e fixação provisória. Aprumo e nivelamento. Execução das ligações soldadas.
Critério de medição de projecto: Número de unidades previstas, segundo documentação gráfica de Projecto.
Critério de medição de obra: Medir-se-á o número de unidades realmente executadas segundo especificações de Projecto.

| Código | Un | Descrição | Rendimento | Preço | Importância |
|---|---|---|---|---|---|
| mt07ala010dab | kg | Aço laminado EN 10025 S275JR, em perfis laminados a quente, peças simples, para aplicações estruturais, das séries IPN, IPE, HEB, HEA, HEM ou UPN, acabamento com primário antioxidante. Trabalhado e montado em oficina, para colocar com ligações soldadas em obra. (material) | 200 | 97.55 | 19510.000 |
| mt16avg040e | Ud | Amortecedor metálico de mola, de 195x82x127 mm, de 40 kg de carga mínima e 100 kg de carga máxima, formado por mola de aço de alta resistência acabamento com tinta epóxi cor azul, caçoletas metálicas coladas através de duplo sistema de segurança por varetas internas e massa viscoelástica, peça interna de polietileno e base metálica em ambos os extremos com orifícios abertos, para montar em pavimento, base ou estrutura. Inclusive acessórios de montagem. (material) | 6 | 748.75 | 4492.500 |
| mq08sol020 | h | Equipamentos e elementos auxiliares para soldadura eléctrica. (equipamento) | 3.478 | 121.37 | 422.125 |
| mo047 | h | Oficial de 1ª montador de estruturas metálicas. (mão de obra) | 3.915 | 138.26 | 541.288 |
| mo094 | h | Ajudante de montador de estruturas metálicas. (mão de obra) | 3.915 | 103.28 | 404.341 |
| mo011 | h | Oficial de 1ª montador. (mão de obra) | 4.698 | 136.52 | 641.371 |
| mo080 | h | Ajudante de montador. (mão de obra) | 4.698 | 99.31 | 466.558 |
| % | % | Custos directos complementares | 2 % | 26478.183 | 529.564 |
|  |  | Custos directos |  |  | 27007.747 |

Resíduos:
- colocação: mt07ala010dab; factor de resíduo 0.0045

## Recursos

**mt07ala010dab** kg Aço laminado EN 10025 S275JR
Dados técnicos: Custo energético 9.830 MJ; Emissão de CO2 0.510 kg; Código LER 17 04 05; Massa do elemento 1 kg; Volume 0.000476 m3

**mt16avg040e** Ud Amortecedor metálico de mola
Dados técnicos: Custo energético 0.964 MJ; Emissão de CO2 1.518 kg
Resíduos:
- embalagem: re150101 Embalagens de papel e cartão. (componente de resíduo); rendimento 1.786 kg; Código LER 15 01 01; Massa do elemento 1 kg; Volume 0.001333 m3
