# Camada separadora em coberturas planas: geotêxtil não tecido

- Propriedade do ficheiro: CYPE Ingenieros S.A.
- Formato: FIEBDC-3/2016
- Programa: Gerador de preços para construção civil. CYPE Ingenieros, S.A.
- Data: 20/04/2024
- Âmbito geográfico: Moçambique
- Moeda: MZN
- Custos indirectos: 3 %
- IVA: 17 %

## N Isolamentos e impermeabilizações

### NG Geosintéticos

#### NGU Cobertas planas

**NGU010** m² Camada separadora em coberturas planas: geotêxtil não tecido.
Camada separadora em coberturas planas: geotêxtil não tecido composto por fibras de poliéster entrelaçadas, com uma resistência à tracção longitudinal de 6,8 kN/m, uma resistência à tracção transversal de 8,45 kN/m, uma abertura de cone ao ensaio de perfuração dinâmica segundo NP EN ISO 13433 inferior a 18 mm, resistência CBR ao punçoamento 1,6 kN e uma massa superficial de 400 g/m². Colocação em obra: com sobreposições, directamente sob a camada de reforço de argamassa.
Inclui: Colocação da camada separadora.
Critério de medição de projecto: Superfície medida segundo documentação gráfica de Projecto.
Critério de medição de obra: Medir-se-á a superfície realmente executada segundo especificações de Projecto, incluindo as entregas e as sobreposições.

| Código | Un | Descrição | Rendimento | Preço | Importância |
|---|---|---|---|---|---|
| mt14gso020eib | m² | Geotêxtil não tecido composto por fibras de poliéster entrelaçadas, com uma resistência à tracção longitudinal de 6,8 kN/m, uma resistência à tracção transversal de 8,45 kN/m, uma abertura de cone ao ensaio de perfuração dinâmica segundo NP EN ISO 13433 inferior a 18 mm, resistência CBR ao punçoamento 1,6 kN e uma massa superficial de 400 g/m². (material) | 1.1 | 127.2 | 139.920 |
| mo029 | h | Oficial de 1ª aplicador de lâminas impermeabilizantes. (mão de obra) | 0.025 | 132.85 | 3.321 |
| mo067 | h | Ajudante de aplicador de lâminas impermeabilizantes. (mão de obra) | 0.049 | 99.31 | 4.866 |
| % | % | Custos directos complementares | 2 % | 148.107 | 2.962 |
|  |  | Custos directos |  |  | 151.069 |

Resíduos:
- colocação: mt14gso020eib; factor de resíduo 0.07

## Recursos

**mt14gso020eib** m² Geotêxtil não tecido composto por fibras de poliéster entrelaçadas
Dados técnicos: Custo energético 19.437 MJ; Emissão de CO2 1.015 kg; Código LER 17 06 04; Massa do elemento 0.4 kg; Volume 0.000667 m3
Resíduos:
- embalagem: re170203 Plástico. (componente de resíduo); rendimento 0.024 kg; Código LER 17 02 03; Massa do elemento 1 kg; Volume 0.001667 m3
