# Injecção em paredes de pedra ou de alvenaria de tijolo cerâmico maciço, para tratamento de humidades por capilaridade

- Propriedade do ficheiro: CYPE Ingenieros S.A.
- Formato: FIEBDC-3/2016
- Programa: Gerador de preços para construção civil. CYPE Ingenieros, S.A.
- Data: 20/04/2024
- Âmbito geográfico: Moçambique
- Moeda: MZN
- Custos indirectos: 3 %
- IVA: 17 %

## N Isolamentos e impermeabilizações

### NH Tratamento de humidades por capilaridade

#### NHI Barreiras químicas

**NHI005** Ud Injecção em paredes de pedra ou de alvenaria de tijolo cerâmico maciço, para tratamento de humidades por capilaridade.
Injecção de emulsão à base de silanos, com execução prévia de perfurações horizontais nas juntas, em paredes de pedra ou de alvenaria de tijolo cerâmico maciço, para tratamento de humidades por capilaridade.
Critérios considerados na determinação do preço da unidade de obra: O preço não inclui a preparação da superfície suporte nem a realização do revestimento posterior.
Inclui: Marcação das perfurações. Perfuração. Limpeza do pó resultante. Injecção até à saturação. Limpeza dos restos gerados.
Critério de medição de projecto: Número de unidades previstas, segundo documentação gráfica de Projecto.
Critério de medição de obra: Medir-se-á o número de unidades realmente executadas segundo especificações de Projecto.

| Código | Un | Descrição | Rendimento | Preço | Importância |
|---|---|---|---|---|---|
| mt15dag001a | Ud | Cartucho de emulsão à base de silanos, de 300 ml, para aplicar com pistola, para tratamento de humidades por capilaridade. (material) | 0.046 | 1275.15 | 58.657 |
| mo032 | h | Oficial de 1ª aplicador de produtos impermeabilizantes. (mão de obra) | 0.181 | 132.85 | 24.046 |
| mo070 | h | Ajudante de aplicador de produtos impermeabilizantes. (mão de obra) | 0.241 | 99.31 | 23.934 |
| % | % | Custos directos complementares | 2 % | 106.637 | 2.133 |
|  |  | Custos directos |  |  | 108.770 |
