# Reparação de impermeabilização de varandas e lavandarias. Sistema Ecodry120 "REVESTECH"

- Propriedade do ficheiro: CYPE Ingenieros S.A.
- Formato: FIEBDC-3/2016
- Programa: Gerador de preços para construção civil. CYPE Ingenieros, S.A.
- Data: 15/12/2025
- Âmbito geográfico: Moçambique
- Moeda: MZN
- Custos indirectos: 3 %
- IVA: 17 %

## N Isolamentos e impermeabilizações

### NI Impermeabilizações

#### NIG Varandas e lavandarias

**NIG228** m² Reparação de impermeabilização de varandas e lavandarias. Sistema Ecodry120 "REVESTECH".
Reparação de impermeabilização de varandas e lavandarias. Sistema Ecodry120 "REVESTECH", formado por lâmina impermeabilizante flexível tipo CPE, Ecodry120 30 "REVESTECH", composta por uma folha dupla de poliolefina termoplástica com acetato de vinil etileno, com ambas as faces revestidas de fibras de poliéster reciclado não tecidas, de 1,25 mm de espessura e 525 g/m², fornecida em rolos de 1,5 m de largura e 30 m de comprimento, fixada ao suporte com cimento cola melhorado, deformável e tixotrópico, C2 TE S1 espalhada com palustra dentada. Inclusive complementos de reforço em tratamento de pontos singulares através da utilização de peças especiais "REVESTECH" para a resolução de ângulos internos Ecodry Cornerin, resolução de uniões com banda Ecodry Banda 13x30, resolução de encontros com paramentos com banda perimetral Eco Corner Band, e vedação de juntas com Seal Plus.
Critérios considerados na determinação do preço da unidade de obra: O preço inclui a preparação do suporte, mas não inclui o pavimento.
Inclui: Remoção do rodapé. Picagem de material de fixação. Abertura do roço. Remoção e acumulação de entulho. Limpeza dos restos da obra. Carga manual de entulho para camião ou contentor. Limpeza da superfície suporte. Colocação da impermeabilização. Resolução dos pontos singulares. Vedação de juntas.
Critério de medição de projecto: Superfície medida em projecção horizontal, segundo documentação gráfica de Projecto, desde as faces interiores dos parapeitos ou muretes perimetrais que a limitam.
Critério de medição de obra: Medir-se-á, em projecção horizontal, a superfície realmente executada segundo especificações de Projecto, desde as faces interiores dos parapeitos ou muretes perimetrais que a limitam.

| Código | Un | Descrição | Rendimento | Preço | Importância |
|---|---|---|---|---|---|
| mt09mcm060a | kg | Cimento cola melhorado, C2 TE S1, segundo NP EN 12004, deformável, com deslizamento reduzido e tempo de colocação ampliado, cor cinzento, à base de cimento, inertes de granulometria fina, resinas sintéticas e aditivos especiais, com propriedades tixotrópicas e de endurecimento sem retracção. (material) | 0.6 | 37.94 | 22.764 |
| mt15rev512a | m² | Lâmina impermeabilizante flexível tipo CPE, Ecodry120 30 "REVESTECH", composta por uma folha dupla de poliolefina termoplástica com acetato de vinil etileno, com ambas as faces revestidas de fibras de poliéster reciclado não tecidas, de 1,25 mm de espessura e 525 g/m², fornecida em rolos de 1,5 m de largura e 30 m de comprimento, segundo EN 13956. (material) | 1.1 | 1692.8 | 1862.080 |
| mt15rev170c | kg | Adesivo à base de poliuretano, Seal Plus "REVESTECH", cor castanho, para a vedação de juntas. (material) | 0.05 | 1867.92 | 93.396 |
| mt15rev558a | m | Banda de reforço para lâmina impermeabilizante flexível tipo CPE, Ecodry Banda 13x30 "REVESTECH", de 127 mm de largura, composta por uma folha dupla de poliolefina termoplástica com acetato de vinil etileno, com ambas as faces revestidas de fibras de poliéster reciclado não tecidas, de 0,52 mm de espessura e 335 g/m². (material) | 0.3 | 337.59 | 101.277 |
| mt15rev545a | m | Banda de reforço de encontros a 90° entre paramentos para lâmina impermeabilizante flexível tipo CPE, Eco Corner Band "REVESTECH", de 127 mm de largura, composta por uma folha dupla de poliolefina termoplástica com acetato de vinil etileno, com ambas as faces revestidas de fibras de poliéster reciclado não tecidas, de 0,8 mm de espessura e 625 g/m², fornecida em rolos de 30 m de comprimento. (material) | 0.1 | 523.76 | 52.376 |
| mt15rev555a | Ud | Complemento para reforço de pontos singulares em tratamentos impermeabilizantes através de peças para a resolução de ângulos internos, Ecodry Cornerin "REVESTECH". (material) | 0.02 | 791.42 | 15.828 |
| mo029 | h | Oficial de 1ª aplicador de lâminas impermeabilizantes. (mão de obra) | 0.397 | 140.25 | 55.679 |
| mo067 | h | Ajudante de aplicador de lâminas impermeabilizantes. (mão de obra) | 0.397 | 104.83 | 41.618 |
| % | % | Custos directos complementares | 2 % | 2245.018 | 44.900 |
|  |  | Custos directos |  |  | 2289.918 |

Resíduos:
- colocação: mt09mcm060a; factor de resíduo 0.07
- colocação: mt15rev512a; factor de resíduo 0.035
- colocação: mt15rev170c Adesivo à base de poliuretano, Seal Plus "REVESTECH", cor castanho, para a vedação de juntas; factor de resíduo 0.03
- colocação: mt15rev558a; factor de resíduo 0.07
- colocação: mt15rev545a; factor de resíduo 0.07

## Recursos

**mt09mcm060a** kg Cimento cola melhorado
Dados técnicos: Custo energético 3.874 MJ; Emissão de CO2 0.344 kg; Código LER 17 09 04; Massa do elemento 1 kg; Volume 0.000667 m3
Resíduos:
- embalagem: re170203 Plástico. (componente de resíduo); rendimento 0.003 kg; Código LER 17 02 03; Massa do elemento 1 kg; Volume 0.001667 m3

**mt15rev512a** m² Lâmina impermeabilizante flexível tipo CPE
Dados técnicos: Custo energético 13.820 MJ; Emissão de CO2 0.730 kg; Código LER 17 02 03; Massa do elemento 0.525 kg; Volume 0.000875 m3
Resíduos:
- embalagem: re150101 Embalagens de papel e cartão. (componente de resíduo); rendimento 0.012 kg; Código LER 15 01 01; Massa do elemento 1 kg; Volume 0.001333 m3
- embalagem: re170201 Madeira. (componente de resíduo); rendimento 0.018 kg; Código LER 17 02 01; Massa do elemento 1 kg; Volume 0.000909 m3
- embalagem: re170203 Plástico; rendimento 0.005 kg

**mt15rev170c** kg Adesivo à base de poliuretano, Seal Plus "REVESTECH", cor castanho, para a vedação de juntas
Dados técnicos: Custo energético 144.222 MJ; Emissão de CO2 7.002 kg; Código LER 17 09 04; Massa do elemento 1 kg; Volume 0.000667 m3
Resíduos:
- embalagem: re150104 Embalagens de metal. (componente de resíduo); rendimento 0.003 kg; Código LER 15 01 04; Massa do elemento 1 kg; Volume 0.001667 m3

**mt15rev558a** m Banda de reforço para lâmina impermeabilizante flexível tipo CPE
Dados técnicos: Custo energético 0.989 MJ; Emissão de CO2 0.065 kg; Código LER 17 02 03; Massa do elemento 0.043 kg; Volume 0.000072 m3
Resíduos:
- embalagem: re170203 Plástico; rendimento 0.001 kg

**mt15rev545a** m Banda de reforço de encontros a 90° entre paramentos para lâmina impermeabilizante flexível tipo CPE
Dados técnicos: Custo energético 1.865 MJ; Emissão de CO2 0.124 kg; Código LER 17 02 03; Massa do elemento 0.079 kg; Volume 0.000132 m3
Resíduos:
- embalagem: re170203 Plástico; rendimento 0.001 kg
