# Vedação de junta de dilatação com massa betuminosa pré-moldada

- Propriedade do ficheiro: CYPE Ingenieros S.A.
- Formato: FIEBDC-3/2016
- Programa: Gerador de preços para construção civil. CYPE Ingenieros, S.A.
- Data: 20/04/2024
- Âmbito geográfico: Moçambique
- Moeda: MZN
- Custos indirectos: 3 %
- IVA: 17 %

## N Isolamentos e impermeabilizações

### NI Impermeabilizações

#### NIJ Juntas

**NIJ010** m Vedação de junta de dilatação com massa betuminosa pré-moldada.
Vedação de junta de dilatação de 15 mm de largura, em paramento vertical exterior, com cordão de enchimento para junta de dilatação, de pasta com base betuminosa tipo BH-II, sobre fundo de juntas para vedação em cordões de polietileno expandido, de 20 mm de diâmetro; recobrimento prévio da superfície nos flancos da junta, para melhorar a aderência da massa, com emulsão asfáltica aniônica sem cargas; acabamento através de alisamento do material com espátula.
Inclui: Limpeza do suporte. Protecção da superfície contígua à junta. Enchimento do fundo da junta. Aplicação de primário nos flancos da junta. Aplicação da massa. Alisamento final com espátula.
Critério de medição de projecto: Comprimento medido segundo documentação gráfica de Projecto.
Critério de medição de obra: Medir-se-á o comprimento realmente executado segundo especificações de Projecto.

| Código | Un | Descrição | Rendimento | Preço | Importância |
|---|---|---|---|---|---|
| mt15sja030bb | m | Fundo de juntas para vedação em cordões de polietileno expandido, de 20 mm de diâmetro, para limitar a profundidade da junta de dilatação. (material) | 1 | 23.25 | 23.250 |
| mt15sja010a | m | Cordão de enchimento para junta de dilatação, de pasta com base betuminosa tipo BH-II, de 15 mm de diâmetro. (material) | 1.05 | 196.87 | 206.714 |
| mt14iea020a | kg | Emulsão asfáltica aniônica sem cargas. (material) | 0.05 | 194.47 | 9.724 |
| mo112 | h | Operário especializado construção. (mão de obra) | 0.582 | 97.25 | 56.600 |
| % | % | Custos directos complementares | 2 % | 296.288 | 5.926 |
|  |  | Custos directos |  |  | 302.214 |

Resíduos:
- colocação: mt15sja030bb; factor de resíduo 0.044
- colocação: mt15sja010a Cordão de enchimento para junta de dilatação, de pasta com base betuminosa tipo BH-II, de 15 mm de diâmetro; factor de resíduo 0.06
- colocação: mt14iea020a Emulsão asfáltica aniônica sem cargas; factor de resíduo 0.007

## Recursos

**mt15sja030bb** m Fundo de juntas para vedação em cordões de polietileno expandido
Dados técnicos: Custo energético 8.448 MJ; Emissão de CO2 0.033 kg; Código LER 17 02 03; Massa do elemento 0.022 kg; Volume 0.000037 m3
Resíduos:
- embalagem: re170201 Madeira. (componente de resíduo); rendimento 0.04 kg; Código LER 17 02 01; Massa do elemento 1 kg; Volume 0.000909 m3

**mt15sja010a** m Cordão de enchimento para junta de dilatação, de pasta com base betuminosa tipo BH-II, de 15 mm de diâmetro
Dados técnicos: Custo energético 0.188 MJ; Emissão de CO2 0.051 kg; Código LER 17 03 02; Massa do elemento 0.003 kg; Volume 0.000003 m3
Resíduos:
- embalagem: re150101 Embalagens de papel e cartão. (componente de resíduo); rendimento 0.058 kg; Código LER 15 01 01; Massa do elemento 1 kg; Volume 0.001333 m3

**mt14iea020a** kg Emulsão asfáltica aniônica sem cargas
Dados técnicos: Custo energético 31.940 MJ; Emissão de CO2 0.230 kg; Código LER 17 03 02; Massa do elemento 1 kg; Volume 0.001 m3
