# Impermeabilização de muro de alvenaria em contacto com o terreno, pela sua face interior, com argamassa hidrófuga

- Propriedade do ficheiro: CYPE Ingenieros S.A.
- Formato: FIEBDC-3/2016
- Programa: Gerador de preços para construção civil. CYPE Ingenieros, S.A.
- Data: 20/04/2024
- Âmbito geográfico: Moçambique
- Moeda: MZN
- Custos indirectos: 3 %
- IVA: 17 %

## N Isolamentos e impermeabilizações

### NI Impermeabilizações

#### NIM Muros em contacto com o terreno

**NIM021** m² Impermeabilização de muro de alvenaria em contacto com o terreno, pela sua face interior, com argamassa hidrófuga.
Impermeabilização de muro de alvenaria de tijolos cerâmicos térmicos em contacto com o terreno, pela sua face interior, com argamassa monocomponente, cor cinzento, composta por cimento de alta resistência, inertes seleccionados, aditivos especiais e resinas, aplicado em camadas sucessivas, de 5 mm de espessura total.
Inclui: Amassadura com batedor eléctrico. Aplicação de uma primeira camada sobre o suporte humedecido. Secagem. Humedecimento da primeira camada e aplicação de uma segunda camada com a mesma consistência da primeira. Cura da argamassa. Correcção de falhas e limpeza final.
Critério de medição de projecto: Superfície medida segundo documentação gráfica de Projecto.
Critério de medição de obra: Medir-se-á a superfície realmente executada segundo especificações de Projecto.

| Código | Un | Descrição | Rendimento | Preço | Importância |
|---|---|---|---|---|---|
| mt15igp010f | kg | Argamassa monocomponente, cor cinzento, composta por cimento de alta resistência, inertes seleccionados, aditivos especiais e resinas, tipo CR CSIV, W2, segundo EN 998-1. (material) | 8 | 82.95 | 663.600 |
| mo032 | h | Oficial de 1ª aplicador de produtos impermeabilizantes. (mão de obra) | 0.123 | 132.85 | 16.341 |
| mo070 | h | Ajudante de aplicador de produtos impermeabilizantes. (mão de obra) | 0.062 | 99.31 | 6.157 |
| % | % | Custos directos complementares | 2 % | 686.098 | 13.722 |
|  |  | Custos directos |  |  | 699.820 |

Resíduos:
- colocação: mt15igp010f; factor de resíduo 0.013646

## Recursos

**mt15igp010f** kg Argamassa monocomponente
Dados técnicos: Custo energético 3.340 MJ; Emissão de CO2 0.250 kg; Código LER 17 01 01; Massa do elemento 1 kg; Volume 0.000667 m3
