# Isolamento térmico em coberturas inclinadas sobre espaço não habitável, por sopragem, desde o interior, de nódulos de lã mineral

- Propriedade do ficheiro: CYPE Ingenieros S.A.
- Formato: FIEBDC-3/2016
- Programa: Gerador de preços para construção civil. CYPE Ingenieros, S.A.
- Data: 20/04/2024
- Âmbito geográfico: Moçambique
- Moeda: MZN
- Custos indirectos: 3 %
- IVA: 17 %

## N Isolamentos e impermeabilizações

### NK Isolamentos térmicos de aplicação mecânica

#### NKN Coberturas inclinadas

**NKN010** m² Isolamento térmico em coberturas inclinadas sobre espaço não habitável, por sopragem, desde o interior, de nódulos de lã mineral.
Isolamento térmico em coberturas inclinadas sobre espaço não habitável de 40 mm de espessura média, por sopragem, desde o interior, de nódulos de lã mineral, segundo EN 14064-1, não aptos como suporte nutritivo para o desenvolvimento de fungos nem bactérias, densidade 50 kg/m³ e condutibilidade térmica 0,035 W/(m°C), sobre a superfície suporte.
Inclui: Sopragem do isolamento.
Critério de medição de projecto: Superfície medida segundo documentação gráfica de Projecto.
Critério de medição de obra: Medir-se-á a superfície realmente executada segundo especificações de Projecto.

| Código | Un | Descrição | Rendimento | Preço | Importância |
|---|---|---|---|---|---|
| mt16lvi100e | kg | Nódulos de lã mineral, segundo EN 14064-1, não aptos como suporte nutritivo para o desenvolvimento de fungos nem bactérias, densidade 50 kg/m³ e condutibilidade térmica 0,035 W/(m°C), Euroclasse A1 de reacção ao fogo segundo NP EN 13501-1, capacidade de absorção de água a curto prazo <=1 kg/m², calor específico 800 J/kgK e factor de resistência à difusão do vapor de água 1; para enchimento de câmaras por insuflação. (material) | 2 | 271.9 | 543.800 |
| mq08mpa020 | h | Maquinaria para espalhamento de isolamento em nódulos. (equipamento) | 0.096 | 516.09 | 49.545 |
| mo030 | h | Oficial de 1ª aplicador de produtos isolantes. (mão de obra) | 0.118 | 132.85 | 15.676 |
| mo068 | h | Ajudante de aplicador de produtos isolantes. (mão de obra) | 0.118 | 99.31 | 11.719 |
| % | % | Custos directos complementares | 2 % | 620.740 | 12.415 |
|  |  | Custos directos |  |  | 633.155 |

Resíduos:
- colocação: mt16lvi100e; factor de resíduo 0.03

## Recursos

**mt16lvi100e** kg Nódulos de lã mineral
Dados técnicos: Custo energético 36.640 MJ; Emissão de CO2 1.850 kg; Código LER 17 06 04; Massa do elemento 1 kg; Volume 0.001667 m3
