# Impermeabilização líquida de remate superior de parapeito e fachada

- Propriedade do ficheiro: CYPE Ingenieros S.A.
- Formato: FIEBDC-3/2016
- Programa: Gerador de preços para construção civil. CYPE Ingenieros, S.A.
- Data: 31/10/2024
- Âmbito geográfico: Moçambique
- Moeda: MZN
- Custos indirectos: 3 %
- IVA: 17 %

## N Isolamentos e impermeabilizações

### NL Impermeabilizações líquidas

#### NLF Fachadas

**NLF010** m² Impermeabilização líquida de remate superior de parapeito e fachada.
Impermeabilização líquida de remate superior de parapeito e fachada, com três demãos de revestimento elástico impermeabilizante, cor cinzento, composto de polímeros sintéticos em dispersão, cargas e pigmentos minerais e fibras, 2,25 kg/m².
Critérios considerados na determinação do preço da unidade de obra: O preço não inclui o elemento de protecção.
Inclui: Limpeza e preparação da superfície. Aplicação do impermeabilizante.
Critério de medição de projecto: Superfície medida segundo documentação gráfica de Projecto.
Critério de medição de obra: Medir-se-á a superfície realmente executada segundo especificações de Projecto.

| Código | Un | Descrição | Rendimento | Preço | Importância |
|---|---|---|---|---|---|
| mt28mic030b | kg | Revestimento elástico impermeabilizante, cor cinzento, composto de polímeros sintéticos em dispersão, cargas e pigmentos minerais e fibras. (material) | 2.25 | 694.91 | 1563.548 |
| mo032 | h | Oficial de 1ª aplicador de produtos impermeabilizantes. (mão de obra) | 0.124 | 134.36 | 16.661 |
| mo070 | h | Ajudante de aplicador de produtos impermeabilizantes. (mão de obra) | 0.124 | 100.44 | 12.455 |
| % | % | Custos directos complementares | 2 % | 1592.664 | 31.853 |
|  |  | Custos directos |  |  | 1624.517 |

Resíduos:
- colocação: mt28mic030b; factor de resíduo 0.035

## Recursos

**mt28mic030b** kg Revestimento elástico impermeabilizante
Dados técnicos: Custo energético 15.053 MJ; Emissão de CO2 0.575 kg; Código LER 17 09 04; Massa do elemento 1 kg; Volume 0.000667 m3
Resíduos:
- embalagem: re170203 Plástico. (componente de resíduo); rendimento 0.003 kg; Código LER 17 02 03; Massa do elemento 1 kg; Volume 0.001667 m3
