# Isolamento térmico reflectivo entre os montantes da parede exterior de estrutura leve

- Propriedade do ficheiro: CYPE Ingenieros S.A.
- Formato: FIEBDC-3/2016
- Programa: Gerador de preços para construção civil. CYPE Ingenieros, S.A.
- Data: 15/12/2025
- Âmbito geográfico: Moçambique
- Moeda: MZN
- Custos indirectos: 3 %
- IVA: 17 %

## N Isolamentos e impermeabilizações

### NR Isolamentos térmicos reflectivos

#### NRF Fachadas e paredes meeiras

**NRF020** m² Isolamento térmico reflectivo entre os montantes da parede exterior de estrutura leve.
Isolamento térmico reflectivo entre os montantes da parede exterior de estrutura leve de madeira, formado por painel alveolar, com sobreposições autocolantes, com barreira de vapor, factor de resistência à difusão do vapor de água 1500, segundo EN 13984, de 60 mm de espessura, com uma emissividade de 0,06 numa face e 0,10 na outra face, uma resistência térmica intrínseca (sem caixa de ar) de 1,8 m²°C/W e uma condutibilidade térmica de 0,033 W/(m°C), fixado com grampos, de aço galvanizado, de 12 mm de altura aos montantes da estrutura leve de madeira. Inclusive fita autocolante para vedação de juntas.
Inclui: Corte e preparação do isolamento. Colocação do isolamento. Fixação do isolamento. Vedação de juntas.
Critério de medição de projecto: Superfície medida segundo documentação gráfica de Projecto.
Critério de medição de obra: Medir-se-á a superfície realmente executada segundo especificações de Projecto.

| Código | Un | Descrição | Rendimento | Preço | Importância |
|---|---|---|---|---|---|
| mt16ara010aeah | m² | Painel alveolar, com barreira de vapor, factor de resistência à difusão do vapor de água 1500, segundo EN 13984, composto de uma lâmina de polietileno aluminizado calandrado com tratamento anticorrosão e uma lâmina de polietileno aluminizado, unidas através de uma estrutura formada por várias camada de espuma de polietileno e lâminas de polietileno metalizado em forma de favo de abelha, de 60 mm de espessura, com uma emissividade de 0,06 numa face e 0,10 na outra face, uma resistência térmica intrínseca (sem caixa de ar) de 1,8 m²°C/W e uma condutibilidade térmica de 0,033 W/(m°C), fornecido em painéis de 1,20x2,65 m. (material) | 1 | 901.94 | 901.940 |
| mt15pdr300db | Ud | Grampo, de aço galvanizado, de 12 mm de altura; para a fixação de produtos isolantes. (material) | 2 | 2.79 | 5.580 |
| mt16ara100a | m | Fita autocolante, de alumínio, com adesivo acrílico, de 100 mm de largura, para a estanquidade ao ar e ao vapor de água das juntas em isolamentos reflectivos. (material) | 0.1 | 44.12 | 4.412 |
| mo054 | h | Oficial de 1ª montador de isolamentos. (mão de obra) | 0.061 | 144.14 | 8.793 |
| mo101 | h | Ajudante de montador de isolamentos. (mão de obra) | 0.03 | 104.83 | 3.145 |
| % | % | Custos directos complementares | 2 % | 923.870 | 18.477 |
|  |  | Custos directos |  |  | 942.347 |

Resíduos:
- colocação: mt16ara010aeah; factor de resíduo 0.02
- colocação: mt16ara100a; factor de resíduo 0.048

## Recursos

**mt16ara010aeah** m² Painel alveolar
Dados técnicos: Custo energético 77.690 MJ; Emissão de CO2 1.882 kg; Código LER 17 06 04; Massa do elemento 0.57 kg; Volume 0.00095 m3
Resíduos:
- embalagem: re170203 Plástico. (componente de resíduo); rendimento 0.025 kg; Código LER 17 02 03; Massa do elemento 1 kg; Volume 0.001667 m3

**mt15pdr300db** Ud Grampo, de aço galvanizado, de 12 mm de altura; para a fixação de produtos isolantes
Dados técnicos: Custo energético 0.713 MJ; Emissão de CO2 1.122 kg
Resíduos:
- embalagem: re150101 Embalagens de papel e cartão. (componente de resíduo); rendimento 1.32 kg; Código LER 15 01 01; Massa do elemento 1 kg; Volume 0.001333 m3

**mt16ara100a** m Fita autocolante
Dados técnicos: Custo energético 3.065 MJ; Emissão de CO2 0.213 kg; Código LER 17 04 02; Massa do elemento 0.023 kg; Volume 0.000015 m3
Resíduos:
- embalagem: re170203 Plástico; rendimento 0.005 kg
