# Sistema "VELUX" de túnel de luz para coberturas planas

- Propriedade do ficheiro: CYPE Ingenieros S.A.
- Formato: FIEBDC-3/2016
- Programa: Gerador de preços para construção civil. CYPE Ingenieros, S.A.
- Data: 20/04/2024
- Âmbito geográfico: Moçambique
- Moeda: MZN
- Custos indirectos: 3 %
- IVA: 17 %

## Q Coberturas

### QL Pontos de luz

#### QLT Túnel de luz

**QLT020** Ud Sistema "VELUX" de túnel de luz para coberturas planas.
Túnel de luz com tubo rígido, modelo Tubo Solar TCR 0K14 2010 "VELUX", de 35 cm de diâmetro, composto por um aro de PVC branco de 15 cm de altura, folha de material plástico (ABS), cúpula exterior transparente de polimetilmetacrilato (PMMA), dois tubos rígidos de alumínio, com revestimento interior reflector, de 62 cm de comprimento e 35 cm de diâmetro, dois joelhos reguláveis entre 0° e 45°, kit difusor com duplo painel acrílico isolante e anel embelezador interior, de plástico, de cor branca, instalado em coberturas planas com pendentes de 0° a 15°, através de 1 extensão rígida de alumínio, com revestimento interior reflector, modelo ZTR 0K14, de 62 cm de comprimento e 35 cm de diâmetro. Totalmente equipada e montada.
Inclui: Marcação. Disposição, aprumo e nivelamento do aro. Aparafusamento dos elementos de fixação do aro. Vedação de juntas perimetrais. Colocação de acessórios.
Critério de medição de projecto: Número de unidades previstas, segundo documentação gráfica de Projecto.
Critério de medição de obra: Medir-se-á o número de unidades realmente executadas segundo especificações de Projecto.

| Código | Un | Descrição | Rendimento | Preço | Importância |
|---|---|---|---|---|---|
| mt21trv060b | Ud | Túnel de luz com tubo rígido, modelo Tubo Solar TCR 0K14 2010 "VELUX", de 35 cm de diâmetro, composto por um aro de PVC branco de 15 cm de altura, folha de material plástico (ABS), cúpula exterior transparente de polimetilmetacrilato (PMMA), dois tubos rígidos de alumínio, com revestimento interior reflector, de 62 cm de comprimento e 35 cm de diâmetro, dois joelhos reguláveis entre 0° e 45°, kit difusor com duplo painel acrílico isolante e anel embelezador interior, de plástico, de cor branca, para instalação em coberturas planas com pendentes de 0° a 15°. (material) | 1 | 51880.32 | 51880.320 |
| mt21trv020c | Ud | Extensão rígida de alumínio, com revestimento interior reflector, para túnel de luz, modelo ZTR 0K14 0062 "VELUX", de 62 cm de comprimento e 35 cm de diâmetro. (material) | 1 | 7601.52 | 7601.520 |
| mo011 | h | Oficial de 1ª montador. (mão de obra) | 1.487 | 136.52 | 203.005 |
| mo080 | h | Ajudante de montador. (mão de obra) | 0.62 | 99.31 | 61.572 |
| % | % | Custos directos complementares | 2 % | 59746.417 | 1194.928 |
|  |  | Custos directos |  |  | 60941.345 |
