# Enchimento de telhas de beirado em cobertura inclinada

- Propriedade do ficheiro: CYPE Ingenieros S.A.
- Formato: FIEBDC-3/2016
- Programa: Gerador de preços para construção civil. CYPE Ingenieros, S.A.
- Data: 20/04/2024
- Âmbito geográfico: Moçambique
- Moeda: MZN
- Custos indirectos: 3 %
- IVA: 17 %

## Q Coberturas

### QR Remates

#### QRA Beirados

**QRA011** m Enchimento de telhas de beirado em cobertura inclinada.
Enchimento de telhas de beirado com argamassa de cimento, confeccionada em obra, com aditivo hidrófugo, dosificação 1:6, em cobertura inclinada.
Inclui: Protecção dos elementos da envolvente. Enchimento com argamassa. Limpeza final.
Critério de medição de projecto: Comprimento medido segundo documentação gráfica de Projecto.
Critério de medição de obra: Medir-se-á o comprimento realmente executado segundo especificações de Projecto.

| Código | Un | Descrição | Rendimento | Preço | Importância |
|---|---|---|---|---|---|
| mt08aaa010a | m³ | Água. (material) | 0.006 | 68.32 | 0.410 |
| mt01arg005a | t | Areia de pedreira, para argamassa preparada em obra. (material) | 0.049 | 713.98 | 34.985 |
| mt08cem000n | kg | Cimento cinzento em sacos. (material) | 7.5 | 5.62 | 42.150 |
| mq06hor010 | h | Betoneira eléctrica com uma capacidade de amassadura de 160 l. (equipamento) | 0.024 | 122.29 | 2.935 |
| mo020 | h | Oficial de 1ª construção. (mão de obra) | 0.293 | 132.85 | 38.925 |
| mo113 | h | Operário não qualificado construção. (mão de obra) | 0.293 | 95.68 | 28.034 |
| % | % | Custos directos complementares | 2 % | 147.439 | 2.949 |
|  |  | Custos directos |  |  | 150.388 |

Resíduos:
- colocação: mt01arg005a Areia de pedreira, para argamassa preparada em obra; factor de resíduo 0.00501329
- colocação: mt08cem000n Cimento cinzento em sacos; factor de resíduo 0.0063

## Recursos

**mt08aaa010a** m³ Água
Dados técnicos: Custo energético 60.000 MJ; Emissão de CO2 30.000 kg

**mt01arg005a** t Areia de pedreira, para argamassa preparada em obra
Dados técnicos: Custo energético 75.000 MJ; Emissão de CO2 4.000 kg; Código LER 01 04 08; Massa do elemento 1000 kg; Volume 0.666667 m3

**mt08cem000n** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
