# Limpeza de telhas em cobertura inclinada

- Propriedade do ficheiro: CYPE Ingenieros S.A.
- Formato: FIEBDC-3/2016
- Programa: Gerador de preços para construção civil. CYPE Ingenieros, S.A.
- Data: 31/10/2024
- Âmbito geográfico: Moçambique
- Moeda: MZN
- Custos indirectos: 3 %
- IVA: 17 %

## Q Coberturas

### QT Inclinadas

#### QTK Preparação do suporte

**QTK020** m² Limpeza de telhas em cobertura inclinada.
Limpeza de telhas em cobertura inclinada, retirando a sujidade acumulada (entulho, ninhos, folhas, etc.), com meios manuais, e aplicação de líquido de limpeza para a eliminação de bolores, fungos ou manchas de gordura.
Inclui: Limpeza do elemento. Remoção e acumulação de entulho. Carga de entulho para camião ou contentor.
Critério de medição de projecto: Superfície da vertente medida em verdadeira magnitude, segundo documentação gráfica de Projecto.
Critério de medição de obra: Medir-se-á, em verdadeira magnitude, a superfície realmente executada segundo especificações de Projecto.

| Código | Un | Descrição | Rendimento | Preço | Importância |
|---|---|---|---|---|---|
| mt08lim130 | l | Líquido de limpeza para a eliminação de bolores, fungos ou manchas de gordura, de aplicação em fachadas e cberturas. (material) | 0.13 | 75.42 | 9.805 |
| mo113 | h | Operário não qualificado construção. (mão de obra) | 0.61 | 96.77 | 59.030 |
| % | % | Custos directos complementares | 2 % | 68.835 | 1.377 |
|  |  | Custos directos |  |  | 70.212 |

Resíduos:
- colocação: mt08lim130 Líquido de limpeza para a eliminação de bolores, fungos ou manchas de gordura, de aplicação em fachadas e cberturas; factor de resíduo 0.055

## Recursos

**mt08lim130** l Líquido de limpeza para a eliminação de bolores, fungos ou manchas de gordura, de aplicação em fachadas e cberturas
Dados técnicos: Custo energético 4.265 MJ; Emissão de CO2 0.194 kg; Código LER 20 01 30; Massa do elemento 1 kg; Volume 0.001 m3
Resíduos:
- embalagem: re170203 Plástico. (componente de resíduo); rendimento 0.023 kg; Código LER 17 02 03; Massa do elemento 1 kg; Volume 0.001667 m3
