# Ponto singular para cobertura inclinada de fibrocimento sem amianto

- Propriedade do ficheiro: CYPE Ingenieros S.A.
- Formato: FIEBDC-3/2016
- Programa: Gerador de preços para construção civil. CYPE Ingenieros, S.A.
- Data: 20/04/2024
- Âmbito geográfico: Moçambique
- Moeda: MZN
- Custos indirectos: 3 %
- IVA: 17 %

## Q Coberturas

### QU Componentes de coberturas inclinadas e curvas

#### QUC De placas de fibrocimento sem amianto

**QUC011** m Ponto singular para cobertura inclinada de fibrocimento sem amianto.
Remate lateral para cobertura inclinada com uma pendente maior que 10%, com peças de cavalete liso com ângulo de 90°, de 200 mm de largura de aba e 1200 mm de comprimento, cor cinzento, para cobertura de fibrocimento sem amianto, com acessórios de fixação, colocadas sobre as placas, com uma sobreposição mínima de 10 cm. Inclusive acessórios de fixação das peças às placas.
Inclui: Marcação e colocação das peças de remate sobre as placas de cobertura. Fixação das peças às placas.
Critério de medição de projecto: Comprimento medido em verdadeira magnitude, segundo documentação gráfica de Projecto.
Critério de medição de obra: Medir-se-á, em verdadeira magnitude, o comprimento realmente executado segundo especificações de Projecto.

| Código | Un | Descrição | Rendimento | Preço | Importância |
|---|---|---|---|---|---|
| mt13eur020d | Ud | Cavalete liso com ângulo de 90°, de 200 mm de largura de aba e 1200 mm de comprimento, cor cinzento, para cobertura de fibrocimento sem amianto, com acessórios de fixação. Segundo EN 494. (material) | 0.909 | 1518.02 | 1379.880 |
| mo051 | h | Oficial de 1ª montador de painéis metálicos. (mão de obra) | 0.268 | 136.52 | 36.587 |
| mo098 | h | Ajudante de montador de painéis metálicos. (mão de obra) | 0.091 | 99.31 | 9.037 |
| % | % | Custos directos complementares | 2 % | 1425.504 | 28.510 |
|  |  | Custos directos |  |  | 1454.014 |

Resíduos:
- colocação: mt13eur020d; factor de resíduo 0.0248

## Recursos

**mt13eur020d** Ud Cavalete liso com ângulo de 90°
Dados técnicos: Custo energético 5.277 MJ; Emissão de CO2 1.724 kg; Código LER 17 01 01; Massa do elemento 9.9 kg; Volume 0.0066 m3
Resíduos:
- embalagem: re170201 Madeira. (componente de resíduo); rendimento 0.001 kg; Código LER 17 02 01; Massa do elemento 1 kg; Volume 0.000909 m3
- embalagem: re170203 Plástico. (componente de resíduo); rendimento 0.05 kg; Código LER 17 02 03; Massa do elemento 1 kg; Volume 0.001667 m3
