# Revestimento de cobertura de placas de policarbonato celular

- Propriedade do ficheiro: CYPE Ingenieros S.A.
- Formato: FIEBDC-3/2016
- Programa: Gerador de preços para construção civil. CYPE Ingenieros, S.A.
- Data: 20/04/2024
- Âmbito geográfico: Moçambique
- Moeda: MZN
- Custos indirectos: 3 %
- IVA: 17 %

## Q Coberturas

### QU Componentes de coberturas inclinadas e curvas

#### QUP De placas de policarbonato

**QUP020** m² Revestimento de cobertura de placas de policarbonato celular.
Revestimento de cobertura de placas translúcidas planas de policarbonato celular, de 16 mm de espessura, com uma transmissão de luminosidade de 90%, fixadas mecanicamente sobre estrutura leve metálica ou de madeira, em cobertura inclinada, com uma pendente maior que 10%. Inclusive acessórios de fixação das placas, perfis em H de policarbonato para a união entre placas, perfis em U de policarbonato para o fecho lateral das placas, fita autocolante microperfurada de alumínio para a vedação dos bordos inferiores das placas, fita adesiva de alumínio para a vedação dos bordos superiores das placas e silicone neutro oxímico, para vedação de juntas.
Critérios considerados na determinação do preço da unidade de obra: O preço não inclui a superfície suporte nem a resolução de pontos singulares.
Inclui: Marcação das placas por vertente. Colocação das peças para apoio das placas. Corte, preparação e colocação das placas. Fixação mecânica das placas. Vedação de juntas.
Critério de medição de projecto: Superfície medida em verdadeira magnitude, segundo documentação gráfica de Projecto.
Critério de medição de obra: Medir-se-á, em verdadeira magnitude, a superfície realmente executada segundo especificações de Projecto.

| Código | Un | Descrição | Rendimento | Preço | Importância |
|---|---|---|---|---|---|
| mt13lpo110d | m² | Placa translúcida plana de policarbonato celular, de 16 mm de espessura, com uma transmissão de luminosidade de 90% e com tratamento aos raios UV na sua face exterior. (material) | 1 | 2497.76 | 2497.760 |
| mt13lpo155 | Ud | Kit de acessórios de fixação, para placas planas de policarbonato celular, em coberturas inclinadas, formado por parafusos auto-roscantes de aço inoxidável, anilha de alumínio e EPDM e peças de protecção de polipropileno para colocar à pressão. (material) | 0.15 | 1201.04 | 180.156 |
| mt13lpo112d | m | Perfil em H de policarbonato, de 16 mm de espessura, para a união de placas translúcidas planas de policarbonato celular. (material) | 0.51 | 743.8 | 379.338 |
| mt13lpo114d | m | Perfil em U de policarbonato, de 16 mm de espessura, para o fecho lateral de placas translúcidas planas de policarbonato celular. (material) | 0.33 | 296.78 | 97.937 |
| mt13lpo165a | m | Fita autocolante de alumínio, de 25 mm de largura, para vedação de bordos superiores de placas planas de policarbonato celular, para evitar a entrada de sujidade no interior das placas. (material) | 0.165 | 33.18 | 5.475 |
| mt13lpo160a | m | Fita autocolante microperfurada de alumínio, de 25 mm de largura, para vedação de bordos inferiores de placas planas de policarbonato celular, como protecção anti-humidade e para evitar a entrada de sujidade no interior das placas. (material) | 0.165 | 83.88 | 13.840 |
| mt22www050a | Ud | Cartucho de 300 ml de silicone neutro oxímico, de elasticidade permanente e cura rápida, cor branca, intervalo de temperatura de trabalho de -60 a 150°C, com resistência aos raios UV, dureza Shore A aproximada de 22, segundo EN ISO 868 e alongamento na rotura >= 800%, segundo EN ISO 8339. (material) | 0.33 | 449.44 | 148.315 |
| mo051 | h | Oficial de 1ª montador de painéis metálicos. (mão de obra) | 0.11 | 136.52 | 15.017 |
| mo098 | h | Ajudante de montador de painéis metálicos. (mão de obra) | 0.11 | 99.31 | 10.924 |
| % | % | Custos directos complementares | 2 % | 3348.762 | 66.975 |
|  |  | Custos directos |  |  | 3415.737 |

Resíduos:
- colocação: mt13lpo165a; factor de resíduo 0.048
- colocação: mt13lpo160a; factor de resíduo 0.048
- colocação: mt22www050a; factor de resíduo 0.06

## Recursos

**mt13lpo110d** m² Placa translúcida plana de policarbonato celular
Dados técnicos: Custo energético 249.654 MJ; Emissão de CO2 17.132 kg
Resíduos:
- embalagem: re150101 Embalagens de papel e cartão. (componente de resíduo); rendimento 0.06 kg; Código LER 15 01 01; Massa do elemento 1 kg; Volume 0.001333 m3

**mt13lpo114d** m Perfil em U de policarbonato
Dados técnicos: Custo energético 363.384 MJ; Emissão de CO2 24.851 kg
Resíduos:
- embalagem: re170203 Plástico. (componente de resíduo); rendimento 0.008 kg; Código LER 17 02 03; Massa do elemento 1 kg; Volume 0.001667 m3

**mt13lpo165a** m Fita autocolante de alumínio
Dados técnicos: Custo energético 3.059 MJ; Emissão de CO2 0.214 kg; Código LER 17 04 02; Massa do elemento 0.023 kg; Volume 0.000015 m3
Resíduos:
- embalagem: re170203 Plástico; rendimento 0.005 kg

**mt13lpo160a** m Fita autocolante microperfurada de alumínio
Dados técnicos: Custo energético 3.059 MJ; Emissão de CO2 0.214 kg; Código LER 17 04 02; Massa do elemento 0.023 kg; Volume 0.000015 m3
Resíduos:
- embalagem: re170203 Plástico; rendimento 0.005 kg

**mt22www050a** Ud Cartucho de 300 ml de silicone neutro oxímico
Dados técnicos: Custo energético 61.288 MJ; Emissão de CO2 2.605 kg; Código LER 17 09 04; Massa do elemento 0.3 kg; Volume 0.0002 m3
Resíduos:
- embalagem: re170203 Plástico; rendimento 0.1 kg
