# Painéis de fibrocimento sem amianto, com isolamento incorporado, para montagem de revestimento de telhas cerâmicas

- Propriedade do ficheiro: CYPE Ingenieros S.A.
- Formato: FIEBDC-3/2016
- Programa: Gerador de preços para construção civil. CYPE Ingenieros, S.A.
- Data: 20/04/2024
- Âmbito geográfico: Moçambique
- Moeda: MZN
- Custos indirectos: 3 %
- IVA: 17 %

## Q Coberturas

### QU Componentes de coberturas inclinadas e curvas

#### QUT De telhas cerâmicas

**QUT011** m² Painéis de fibrocimento sem amianto, com isolamento incorporado, para montagem de revestimento de telhas cerâmicas.
Painéis, formados por placa ondulada de fibrocimento sem amianto, cor argila, na face exterior, núcleo isolante de espuma de poliuretano e acabamento interior superficial de madeira como barreira anti-vapor; de 2500 mm de comprimento, 1100 mm de largura e 54 mm de espessura, colocados com uma sobreposição do painel superior de 150 mm e fixados mecanicamente ao suporte, para montagem de revestimento de telha marselha cerâmica, em cobertura inclinada, com uma pendente maior que 25%. Inclusive acessórios de fixação dos painéis.
Critérios considerados na determinação do preço da unidade de obra: O preço não inclui o revestimento de cobertura de telhas.
Inclui: Marcação. Corte dos painéis. Fixação dos painéis. Vedação de juntas.
Critério de medição de projecto: Superfície da vertente medida em verdadeira magnitude, segundo documentação gráfica de Projecto.
Critério de medição de obra: Medir-se-á, em verdadeira magnitude, a superfície realmente executada segundo especificações de Projecto.

| Código | Un | Descrição | Rendimento | Preço | Importância |
|---|---|---|---|---|---|
| mt13eur015g | Ud | Painel, formado por placa ondulada de fibrocimento sem amianto, cor argila, na face exterior, núcleo isolante de espuma de poliuretano e acabamento interior superficial de madeira como barreira anti-vapor; de 2500 mm de comprimento, 1100 mm de largura e 54 mm de espessura. Segundo EN 494. (material) | 0.426 | 8803.92 | 3750.470 |
| mt13eur100a | Ud | Kit de acessórios de fixação, para placas onduladas de fibrocimento sem amianto. (material) | 1 | 944.72 | 944.720 |
| mo051 | h | Oficial de 1ª montador de painéis metálicos. (mão de obra) | 0.192 | 136.52 | 26.212 |
| mo098 | h | Ajudante de montador de painéis metálicos. (mão de obra) | 0.192 | 99.31 | 19.068 |
| % | % | Custos directos complementares | 2 % | 4740.470 | 94.809 |
|  |  | Custos directos |  |  | 4835.279 |

Resíduos:
- colocação: mt13eur015g; factor de resíduo 0.0248

## Recursos

**mt13eur015g** Ud Painel, formado por placa ondulada de fibrocimento sem amianto
Dados técnicos: Custo energético 6.300 MJ; Emissão de CO2 6.839 kg; Código LER 17 01 01; Massa do elemento 44 kg; Volume 0.029333 m3
Resíduos:
- embalagem: re170201 Madeira. (componente de resíduo); rendimento 0.001 kg; Código LER 17 02 01; Massa do elemento 1 kg; Volume 0.000909 m3
- embalagem: re170203 Plástico. (componente de resíduo); rendimento 0.05 kg; Código LER 17 02 03; Massa do elemento 1 kg; Volume 0.001667 m3
