# Ponto singular para cobertura inclinada de zinco

- Propriedade do ficheiro: CYPE Ingenieros S.A.
- Formato: FIEBDC-3/2016
- Programa: Gerador de preços para construção civil. CYPE Ingenieros, S.A.
- Data: 20/04/2024
- Âmbito geográfico: Moçambique
- Moeda: MZN
- Custos indirectos: 3 %
- IVA: 17 %

## Q Coberturas

### QU Componentes de coberturas inclinadas e curvas

#### QUZ De chapas de zinco

**QUZ011** m Ponto singular para cobertura inclinada de zinco.
Rincão para cobertura inclinada com uma pendente maior que 5%, com chapa dobrada de zinco, de 0,8 mm de espessura, 40 cm de desenvolvimento e 8 dobras, com junta de estanquidade. Inclusive acessórios de fixação das peças à cobertura.
Inclui: Marcação e colocação do remate. Fixação mecânica. Colocação da junta de estanquidade.
Critério de medição de projecto: Largura medida segundo documentação gráfica de Projecto, incrementada em 5 cm para cada lado.
Critério de medição de obra: Medir-se-á o comprimento realmente executado segundo especificações de Projecto, incluindo as entregas nos apoios.

| Código | Un | Descrição | Rendimento | Preço | Importância |
|---|---|---|---|---|---|
| mt13ccz030fo | m | Chapa dobrada de zinco, de 0,8 mm de espessura, 40 cm de desenvolvimento e 8 dobras, para rincão. (material) | 1 | 1211.09 | 1211.090 |
| mt13ccg030d | Ud | Parafuso auto-roscante de 6,5x130 mm de aço galvanizado, com anilha. (material) | 6 | 33.07 | 198.420 |
| mt13ccg040 | m | Junta de estanquidade para chapas perfiladas de aço. (material) | 1 | 252.75 | 252.750 |
| mo051 | h | Oficial de 1ª montador de painéis metálicos. (mão de obra) | 0.268 | 136.52 | 36.587 |
| mo098 | h | Ajudante de montador de painéis metálicos. (mão de obra) | 0.134 | 99.31 | 13.308 |
| % | % | Custos directos complementares | 2 % | 1712.155 | 34.243 |
|  |  | Custos directos |  |  | 1746.398 |

Resíduos:
- colocação: mt13ccz030fo Chapa dobrada de zinco, de 0,8 mm de espessura, 40 cm de desenvolvimento e 8 dobras, para rincão; factor de resíduo 0.06
- colocação: mt13ccg030d Parafuso auto-roscante de 6,5x130 mm de aço galvanizado, com anilha; factor de resíduo 0.0041129

## Recursos

**mt13ccz030fo** m Chapa dobrada de zinco, de 0,8 mm de espessura, 40 cm de desenvolvimento e 8 dobras, para rincão
Dados técnicos: Custo energético 108.716 MJ; Emissão de CO2 7.085 kg; Código LER 17 04 07; Massa do elemento 2.3 kg; Volume 0.001533 m3
Resíduos:
- embalagem: re170201 Madeira. (componente de resíduo); rendimento 0.022 kg; Código LER 17 02 01; Massa do elemento 1 kg; Volume 0.000909 m3
- embalagem: re170203 Plástico. (componente de resíduo); rendimento 0.004 kg; Código LER 17 02 03; Massa do elemento 1 kg; Volume 0.001667 m3

**mt13ccg030d** Ud Parafuso auto-roscante de 6,5x130 mm de aço galvanizado, com anilha
Dados técnicos: Custo energético 0.642 MJ; Emissão de CO2 0.065 kg; Código LER 17 04 05; Massa do elemento 0.0248 kg; Volume 0.000012 m3
Resíduos:
- embalagem: re150101 Embalagens de papel e cartão. (componente de resíduo); rendimento 0.001 kg; Código LER 15 01 01; Massa do elemento 1 kg; Volume 0.001333 m3
