# Ponto singular para cobertura inclinada de zinco

- Propriedade do ficheiro: CYPE Ingenieros S.A.
- Formato: FIEBDC-3/2016
- Programa: Gerador de preços para construção civil. CYPE Ingenieros, S.A.
- Data: 20/04/2024
- Âmbito geográfico: Moçambique
- Moeda: MZN
- Custos indirectos: 3 %
- IVA: 17 %

## Q Coberturas

### QU Componentes de coberturas inclinadas e curvas

#### QUZ De chapas de zinco

**QUZ011** m Ponto singular para cobertura inclinada de zinco.
Pingadeira de arranque para cobertura inclinada com uma pendente maior que 5%, com chapa dobrada de zinco, de 0,7 mm de espessura, 30 cm de desenvolvimento e 4 dobras, com junta de estanquidade. Inclusive acessórios de fixação das peças à cobertura e vedante de base neutra monocomponente, para vedação de juntas.
Inclui: Marcação e colocação do remate. Fixação mecânica. Colocação da junta de estanquidade.
Critério de medição de projecto: Largura medida segundo documentação gráfica de Projecto, incrementada em 5 cm para cada lado.
Critério de medição de obra: Medir-se-á o comprimento realmente executado segundo especificações de Projecto, incluindo as entregas nos apoios.

| Código | Un | Descrição | Rendimento | Preço | Importância |
|---|---|---|---|---|---|
| mt13ccz030kd | m | Chapa dobrada de zinco, de 0,7 mm de espessura, 30 cm de desenvolvimento e 4 dobras, para pingadeira de arranque. (material) | 1 | 860.85 | 860.850 |
| mt13ccg030d | Ud | Parafuso auto-roscante de 6,5x130 mm de aço galvanizado, com anilha. (material) | 6 | 33.07 | 198.420 |
| mt21vva011 | l | Vedante de base neutra monocomponente, para vedação de juntas; para aplicar com pistola. (material) | 0.025 | 1342.62 | 33.566 |
| mt13ccg040 | m | Junta de estanquidade para chapas perfiladas de aço. (material) | 1 | 252.75 | 252.750 |
| mo051 | h | Oficial de 1ª montador de painéis metálicos. (mão de obra) | 0.241 | 136.52 | 32.901 |
| mo098 | h | Ajudante de montador de painéis metálicos. (mão de obra) | 0.121 | 99.31 | 12.017 |
| % | % | Custos directos complementares | 2 % | 1390.504 | 27.810 |
|  |  | Custos directos |  |  | 1418.314 |

Resíduos:
- colocação: mt13ccz030kd Chapa dobrada de zinco, de 0,7 mm de espessura, 30 cm de desenvolvimento e 4 dobras, para pingadeira de arranque; factor de resíduo 0.06
- colocação: mt13ccg030d Parafuso auto-roscante de 6,5x130 mm de aço galvanizado, com anilha; factor de resíduo 0.0041129

## Recursos

**mt13ccz030kd** m Chapa dobrada de zinco, de 0,7 mm de espessura, 30 cm de desenvolvimento e 4 dobras, para pingadeira de arranque
Dados técnicos: Custo energético 72.534 MJ; Emissão de CO2 4.644 kg; Código LER 17 04 07; Massa do elemento 1.51 kg; Volume 0.001007 m3
Resíduos:
- embalagem: re170201 Madeira. (componente de resíduo); rendimento 0.022 kg; Código LER 17 02 01; Massa do elemento 1 kg; Volume 0.000909 m3
- embalagem: re170203 Plástico. (componente de resíduo); rendimento 0.004 kg; Código LER 17 02 03; Massa do elemento 1 kg; Volume 0.001667 m3

**mt13ccg030d** Ud Parafuso auto-roscante de 6,5x130 mm de aço galvanizado, com anilha
Dados técnicos: Custo energético 0.642 MJ; Emissão de CO2 0.065 kg; Código LER 17 04 05; Massa do elemento 0.0248 kg; Volume 0.000012 m3
Resíduos:
- embalagem: re150101 Embalagens de papel e cartão. (componente de resíduo); rendimento 0.001 kg; Código LER 15 01 01; Massa do elemento 1 kg; Volume 0.001333 m3
