# Revestimento contínuo de paramentos com microargamassa natural de cal

- Propriedade do ficheiro: CYPE Ingenieros S.A.
- Formato: FIEBDC-3/2016
- Programa: Gerador de preços para construção civil. CYPE Ingenieros, S.A.
- Data: 20/04/2024
- Âmbito geográfico: Moçambique
- Moeda: MZN
- Custos indirectos: 3 %
- IVA: 17 %

## R Revestimentos

### RB Argamassas industriais para rebocos

#### RBN Microargamassas naturais de cal

**RBN010** m² Revestimento contínuo de paramentos com microargamassa natural de cal.
Revestimento contínuo de paramentos com microargamassa, de 2 a 4 mm de espessura, realizado sobre superfície absorvente. CAMADA BASE: microargamassa natural de cal, composta por cal hidráulica natural, tipo NHL 5, segundo NP EN 459-1 e inertes seleccionados com granulometria de até 600 microns, cor branca, em duas camadas, (0,75 kg/m² cada camada) e malha de fibra de vidro anti-álcalis, de 2,2x2,3 mm de vão de malha, de 58 g/m² de massa superficial. CAMADA DECORATIVA: microargamassa natural de cal, composta por cal hidráulica natural, tipo NHL 5, segundo NP EN 459-1 e inertes seleccionados com granulometria de até 100 microns, cor a escolher, em duas camadas, (0,15 kg/m² cada camada). CAMADA DE VEDAÇÃO: uma demão de mistura de óleos e resinas vegetais e uma demão de massa à base de ceras naturais e própolis.
Critérios considerados na determinação do preço da unidade de obra: O preço não inclui a superfície suporte.
Inclui: Limpeza da superfície suporte. Implantação das juntas de dilatação e panos de trabalho. Execução da mistura. Aplicação da camada base. Colocação da malha embebida na camada base. Aplicação da camada decorativa. Lixar as pequenas aderências e imperfeições. Aplicação da camada de vedante. Limpeza final da superfície acabada.
Critério de medição de projecto: Superfície medida em projecção horizontal, segundo documentação gráfica de Projecto.
Critério de medição de obra: Medir-se-á, em projecção horizontal, a superfície realmente executada segundo especificações de Projecto.

| Código | Un | Descrição | Rendimento | Preço | Importância |
|---|---|---|---|---|---|
| mt28mcc050a | m² | Malha de fibra de vidro anti-álcalis, de 2,2x2,3 mm de vão de malha, de 58 g/m² de massa superficial, para armar microargamassas. (material) | 1.05 | 221.2 | 232.260 |
| mt28mcn010a | kg | Microargamassa natural de cal, composta por cal hidráulica natural, tipo NHL 5, segundo NP EN 459-1 e inertes seleccionados com granulometria de até 600 microns, cor branca, densidade 1200 kg/m³, resistência à compressão 5 N/mm², sem compostos orgânicos voláteis (COV), fornecida em sacos, segundo EN 13813. (material) | 1.5 | 229.5 | 344.250 |
| mt28mcn010d | kg | Microargamassa natural de cal, composta por cal hidráulica natural, tipo NHL 5, segundo NP EN 459-1 e inertes seleccionados com granulometria de até 100 microns, cor a escolher, densidade 800 kg/m³, resistência à compressão 5 N/mm², sem compostos orgânicos voláteis (COV), fornecida em sacos, segundo EN 13813. (material) | 0.3 | 875.6 | 262.680 |
| mt28mcn020a | l | Mistura de óleos e resinas vegetais, para aplicar com trincha ou rolo. (material) | 0.3 | 2746.62 | 823.986 |
| mt22www090a | l | Massa à base de ceras naturais e própolis, para aplicar com rolo. (material) | 0.15 | 3649.86 | 547.479 |
| mt08aaa010a | m³ | Água. (material) | 0.054 | 68.32 | 3.689 |
| mo020 | h | Oficial de 1ª construção. (mão de obra) | 0.961 | 132.85 | 127.669 |
| mo113 | h | Operário não qualificado construção. (mão de obra) | 1.716 | 95.68 | 164.187 |
| % | % | Custos directos complementares | 2 % | 2506.200 | 50.124 |
|  |  | Custos directos |  |  | 2556.324 |

Resíduos:
- colocação: mt28mcc050a; factor de resíduo 0.055
- colocação: mt28mcn010a; factor de resíduo 0.0066
- colocação: mt28mcn010d; factor de resíduo 0.0066

## Recursos

**mt28mcc050a** m² Malha de fibra de vidro anti-álcalis
Dados técnicos: Custo energético 6.378 MJ; Emissão de CO2 0.314 kg; Código LER 17 02 03; Massa do elemento 0.058 kg; Volume 0.000097 m3
Resíduos:
- embalagem: re170203 Plástico. (componente de resíduo); rendimento 0.024 kg; Código LER 17 02 03; Massa do elemento 1 kg; Volume 0.001667 m3

**mt28mcn010a** kg Microargamassa natural de cal
Dados técnicos: Custo energético 8.478 MJ; Emissão de CO2 0.662 kg; Código LER 17 01 01; Massa do elemento 1 kg; Volume 0.000667 m3
Resíduos:
- embalagem: re150101 Embalagens de papel e cartão. (componente de resíduo); rendimento 0.014 kg; Código LER 15 01 01; Massa do elemento 1 kg; Volume 0.001333 m3

**mt28mcn010d** kg Microargamassa natural de cal
Dados técnicos: Custo energético 8.478 MJ; Emissão de CO2 0.662 kg; Código LER 17 01 01; Massa do elemento 1 kg; Volume 0.000667 m3
Resíduos:
- embalagem: re150101 Embalagens de papel e cartão; rendimento 0.014 kg

**mt08aaa010a** m³ Água
Dados técnicos: Custo energético 60.000 MJ; Emissão de CO2 30.000 kg
