# Remate de degrau com revestimento flexível ou têxtil, através de perfil pré-moldado

- Propriedade do ficheiro: CYPE Ingenieros S.A.
- Formato: FIEBDC-3/2016
- Programa: Gerador de preços para construção civil. CYPE Ingenieros, S.A.
- Data: 20/04/2024
- Âmbito geográfico: Moçambique
- Moeda: MZN
- Custos indirectos: 3 %
- IVA: 17 %

## R Revestimentos

### RE Escadas

#### REA Remates de degrau

**REA020** m Remate de degrau com revestimento flexível ou têxtil, através de perfil pré-moldado.
Formação de remate de degrau com revestimento flexível ou têxtil, através de perfil em L perfurado de alumínio anodizado, de 40 mm de largura e 20 mm de altura, cor prata, com entalhes anti-deslizantes e furos escareados. Incluindo limpeza e preparação da superfície suporte, marcação e fixação do perfil com parafusos de aço.
Inclui: Limpeza e preparação da superfície suporte. Marcação. Corte, colocação e fixação do perfil.
Critério de medição de projecto: Comprimento medido segundo documentação gráfica de Projecto.
Critério de medição de obra: Medir-se-á o comprimento realmente executado segundo especificações de Projecto.

| Código | Un | Descrição | Rendimento | Preço | Importância |
|---|---|---|---|---|---|
| mt18rpe030a | m | Perfil em L perfurado de alumínio anodizado, de 40 mm de largura e 20 mm de altura, cor prata, com entalhes anti-deslizantes e furos escareados, para remate de degrau com revestimento flexível ou têxtil; inclusive acessórios de fixação. (material) | 1.05 | 1168.73 | 1227.167 |
| mo023 | h | Oficial de 1ª ladrilhador. (mão de obra) | 0.065 | 132.85 | 8.635 |
| % | % | Custos directos complementares | 2 % | 1235.802 | 24.716 |
|  |  | Custos directos |  |  | 1260.518 |

Resíduos:
- colocação: mt18rpe030a; factor de resíduo 0.024

## Recursos

**mt18rpe030a** m Perfil em L perfurado de alumínio anodizado
Dados técnicos: Custo energético 70.727 MJ; Emissão de CO2 5.326 kg; Código LER 17 04 02; Massa do elemento 0.612 kg; Volume 0.000408 m3
Resíduos:
- embalagem: re170203 Plástico. (componente de resíduo); rendimento 0.008 kg; Código LER 17 02 03; Massa do elemento 1 kg; Volume 0.001667 m3
