# Revestimento de degrau de escada interior, com peças de pedra natural. Colocação em camada grossa

- Propriedade do ficheiro: CYPE Ingenieros S.A.
- Formato: FIEBDC-3/2016
- Programa: Gerador de preços para construção civil. CYPE Ingenieros, S.A.
- Data: 15/12/2025
- Âmbito geográfico: Moçambique
- Moeda: MZN
- Custos indirectos: 3 %
- IVA: 17 %

## R Revestimentos

### RE Degraus

#### REP De pedra natural

**REP020** m Revestimento de degrau de escada interior, com peças de pedra natural. Colocação em camada grossa.
Revestimento de degrau de escada interior, de 100 cm de largura, com peças de pedra natural, com forma recta, formado por cobertor recto em mármore, procedente de Portugal, Rosa Aurora, comprimento até 100 cm e 3 cm de espessura, face e bordos polidos e espelho em mármore, procedente de Portugal, Rosa Aurora, até 100 cm de comprimento por 16 cm de largura e 2 cm de espessura, polido. COLOCAÇÃO: em camada grossa com argamassa de cimento M-5. ENCHIMENTO DE JUNTAS: com argamassa de juntas cimentosa, CG1, para junta mínima (entre 1,5 e 3 mm), com a mesma tonalidade das peças.
Inclui: Marcação e traçado de cobertores e espelhos. Corte das peças e formação de encaixes em esquinas e cantos. Humidificação dos degraus. Colocação com argamassa do revestimento do espelho e do cobertor do primeiro degrau. Colocação de cordéis. Colocação de espelhos e cobertores. Enchimento de juntas. Limpeza do tramo.
Critério de medição de projecto: Comprimento da aresta formada pelo cobertor e pelo espelho, medida segundo documentação gráfica de Projecto.
Critério de medição de obra: Medir-se-á, na aresta de intersecção entre cobertor e espelho, o comprimento realmente executado segundo especificações de Projecto.

| Código | Un | Descrição | Rendimento | Preço | Importância |
|---|---|---|---|---|---|
| mt18pmi120a | Ud | Cobertor para degrau recto em mármore, procedente de Portugal, Rosa Aurora, comprimento até 100 cm e 3 cm de espessura, face e bordos polidos, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 1 | 2086.92 | 2086.920 |
| mt18pmi121a | Ud | Espelho para degrau em mármore, procedente de Portugal, Rosa Aurora, até 100 cm de comprimento por 16 cm de largura e 2 cm de espessura, polido, densidade 2710 kg/m³, segundo NP EN 1936, resistência à compressão 70 MPa, segundo NP EN 1926, resistência à flexão 20 MPa, segundo NP EN 12372, absorção de água por capilaridade menor de 5 kg/m² min½, segundo NP EN 1925, coeficiente de absorção de água <= 0,1%, segundo NP EN 13755, Euroclasse A1 de reacção ao fogo, resistência à abrasão 21,5 mm, segundo NP EN 14157, resistência ao deslizamento em condições secas (índice SRV) 73, resistência ao deslizamento em condições húmidas (índice SRV) 66, segundo NP EN 14231; segundo NP EN 12058. (material) | 1 | 1617.27 | 1617.270 |
| mt09mor010c | m³ | Argamassa de cimento CEM II/B-L 32,5 N tipo M-5, confeccionada em obra com 230 kg/m³ de cimento e uma proporção em volume 1/6. (material) | 0.02 | 5273.63 | 105.473 |
| mt09mcr060c | kg | Argamassa de juntas cimentosa, CG1, para junta mínima entre 1,5 e 3 mm, segundo EN 13888. (material) | 0.15 | 32.02 | 4.803 |
| mo023 | h | Oficial de 1ª ladrilhador. (mão de obra) | 0.724 | 140.25 | 101.541 |
| mo061 | h | Ajudante de ladrilhador. (mão de obra) | 0.724 | 104.83 | 75.897 |
| mo113 | h | Operário não qualificado construção. (mão de obra) | 0.724 | 101.01 | 73.131 |
| % | % | Custos directos complementares | 2 % | 4065.035 | 81.301 |
|  |  | Custos directos |  |  | 4146.336 |

Resíduos:
- colocação: mt18pmi120a; factor de resíduo 0.0213417
- colocação: mt18pmi121a; factor de resíduo 0.0278502
- colocação: mt09mor010c; factor de resíduo 0.0036
- colocação: mt09mcr060c Argamassa de juntas cimentosa, CG1, para junta mínima entre 1,5 e 3 mm, segundo EN 13888; factor de resíduo 0.07

## Recursos

**mt18pmi120a** Ud Cobertor para degrau recto em mármore
Dados técnicos: Custo energético 66.163 MJ; Emissão de CO2 2.619 kg; Código LER 01 04 13; Massa do elemento 26.73 kg; Volume 0.01782 m3
Resíduos:
- embalagem: re170201 Madeira. (componente de resíduo); rendimento 0.001 kg; Código LER 17 02 01; Massa do elemento 1 kg; Volume 0.000909 m3
- embalagem: re170203 Plástico. (componente de resíduo); rendimento 0.101 kg; Código LER 17 02 03; Massa do elemento 1 kg; Volume 0.001667 m3

**mt18pmi121a** Ud Espelho para degrau em mármore
Dados técnicos: Custo energético 27.395 MJ; Emissão de CO2 1.134 kg; Código LER 01 04 13; Massa do elemento 8.64 kg; Volume 0.00576 m3
Resíduos:
- embalagem: re170201 Madeira; rendimento 0.001 kg
- embalagem: re170203 Plástico; rendimento 0.093 kg

**mt09mor010c** m³ Argamassa de cimento CEM II/B-L 32,5 N tipo M-5
Dados técnicos: Custo energético 3724.000 MJ; Emissão de CO2 323.000 kg; Código LER 17 01 01; Massa do elemento 1900 kg; Volume 1.266667 m3

**mt09mcr060c** kg Argamassa de juntas cimentosa, CG1, para junta mínima entre 1,5 e 3 mm, segundo EN 13888
Dados técnicos: Custo energético 8.234 MJ; Emissão de CO2 0.616 kg; Código LER 17 09 04; Massa do elemento 1 kg; Volume 0.000667 m3
Resíduos:
- embalagem: re150101 Embalagens de papel e cartão. (componente de resíduo); rendimento 0.02 kg; Código LER 15 01 01; Massa do elemento 1 kg; Volume 0.001333 m3
- embalagem: re170201 Madeira; rendimento 0.005 kg
- embalagem: re170203 Plástico; rendimento 0.008 kg
