# Consolidação de revestimento absorvente

- Propriedade do ficheiro: CYPE Ingenieros S.A.
- Formato: FIEBDC-3/2016
- Programa: Gerador de preços para construção civil. CYPE Ingenieros, S.A.
- Data: 20/04/2024
- Âmbito geográfico: Moçambique
- Moeda: MZN
- Custos indirectos: 3 %
- IVA: 17 %

## R Revestimentos

### RL Tratamentos superficiais de protecção

#### RLE Consolidantes

**RLE010** m² Consolidação de revestimento absorvente.
Formação de camada de vedação e consolidação de revestimento absorvente deteriorado, em paramentos verticais, através da aplicação com trincha, rolo ou pistola, de impregnação aquosa consolidante, incolor, hidrófuga, monocomponente, acabamento semi-brilhante, com um consumo médio de 0,1 l/m². Incluindo protecção das superfícies contíguas e limpeza final.
Inclui: Protecção das superfícies contíguas. Aplicação do produto. Limpeza final.
Critério de medição de projecto: Superfície medida segundo documentação gráfica de Projecto.
Critério de medição de obra: Medir-se-á a superfície realmente executada segundo especificações de Projecto.

| Código | Un | Descrição | Rendimento | Preço | Importância |
|---|---|---|---|---|---|
| mt27tsu020b | l | Impregnação aquosa consolidante, incolor, hidrófuga, monocomponente, acabamento semi-brilhante; para aplicar com trincha, rolo ou pistola. (material) | 0.1 | 1521.63 | 152.163 |
| mo111 | h | Operário especializado rebocador. (mão de obra) | 0.159 | 98.81 | 15.711 |
| % | % | Custos directos complementares | 2 % | 167.874 | 3.357 |
|  |  | Custos directos |  |  | 171.231 |
