# Verniz sintético para pavimentos de madeira

- Propriedade do ficheiro: CYPE Ingenieros S.A.
- Formato: FIEBDC-3/2016
- Programa: Gerador de preços para construção civil. CYPE Ingenieros, S.A.
- Data: 20/04/2024
- Âmbito geográfico: Moçambique
- Moeda: MZN
- Custos indirectos: 3 %
- IVA: 17 %

## R Revestimentos

### RM Pinturas e tratamentos em madeira

#### RMB Vernizes

**RMB020** m² Verniz sintético para pavimentos de madeira.
Aplicação manual de duas demãos de verniz sintético de dois componentes, acabamento mate, inodoro, incolor, aplicada com trincha, rolo ou pistola, sem diluir, (rendimento: 0,166 l/m² cada demão); (), sobre superfície de pavimentos de madeira, em interiores.
Critérios considerados na determinação do preço da unidade de obra: O preço inclui a protecção dos elementos da envolvente que possam ser afectados durante os trabalhos, mas não inclui a preparação do suporte.
Inclui: Aplicação de uma demão de primário e uma demão de acabamento.
Critério de medição de projecto: Superfície medida segundo documentação gráfica de Projecto.
Critério de medição de obra: Medir-se-á a superfície realmente executada segundo especificações de Projecto.

| Código | Un | Descrição | Rendimento | Preço | Importância |
|---|---|---|---|---|---|
| mt27bsj070c | l | Verniz sintético de dois componentes para interior, incolor, acabamento mate, à base de resinas de poliuretano, com resistência ao deslizamento entre 15 e 35 segundo ENV 12633, para aplicar com trincha, rolo ou pistola. (material) | 0.332 | 1058.09 | 351.286 |
| mo038 | h | Oficial de 1ª pintor. (mão de obra) | 0.261 | 132.85 | 34.674 |
| mo076 | h | Ajudante de pintor. (mão de obra) | 0.065 | 99.31 | 6.455 |
| % | % | Custos directos complementares | 2 % | 392.415 | 7.848 |
|  |  | Custos directos |  |  | 400.263 |

Resíduos:
- colocação: mt27bsj070c; factor de resíduo 0.034181

## Recursos

**mt27bsj070c** l Verniz sintético de dois componentes para interior
Dados técnicos: Custo energético 32.295 MJ; Emissão de CO2 1.917 kg; Código LER 08 01 11; Massa do elemento 1 kg; Volume 0.001111 m3
Resíduos:
- embalagem: re150104 Embalagens de metal. (componente de resíduo); rendimento 0.052 kg; Código LER 15 01 04; Massa do elemento 1 kg; Volume 0.001667 m3
