# Pintura com tinta para uso alimentar

- Propriedade do ficheiro: CYPE Ingenieros S.A.
- Formato: FIEBDC-3/2016
- Programa: Gerador de preços para construção civil. CYPE Ingenieros, S.A.
- Data: 20/04/2024
- Âmbito geográfico: Moçambique
- Moeda: MZN
- Custos indirectos: 3 %
- IVA: 17 %

## R Revestimentos

### RO Pinturas específicas

#### ROA Uso alimentar

**ROA010** m² Pintura com tinta para uso alimentar.
Aplicação manual de duas demãos de revestimento impermeabilizante bicomponente, cor branco, à base de resinas epóxi e poliamida, sem aminas aromáticas, (rendimento: 0,3 kg/m² cada demão), limpeza e preparação da superfície a pintar, através de projecção a seco de jacto de partículas de material abrasivo, até alcançar um grau de preparação Sa2 segundo EN ISO 8501-1, obtendo uma rugosidade mínima de 50 microns, sobre superfícies interiores de tanques ou silos de aço para uso alimentar.
Inclui: Limpeza e preparação da superfície suporte. Preparação da mistura. Aplicação de duas demãos de acabamento. Remoção e acumulação do material projectado e os restos gerados. Carga do material projectado e os restos gerados para camião ou contentor.
Critério de medição de projecto: Superfície medida segundo documentação gráfica de Projecto, com o mesmo critério que o suporte base.
Critério de medição de obra: Medir-se-á a superfície realmente executada segundo especificações de Projecto, com o mesmo critério que o suporte base.

| Código | Un | Descrição | Rendimento | Preço | Importância |
|---|---|---|---|---|---|
| mt08lim010a | kg | Abrasivo para limpeza através de jacto a pressão, formado por partículas de silicato de alumínio. (material) | 2.625 | 11.48 | 30.135 |
| mt15bas290cf | kg | Revestimento impermeabilizante bicomponente, cor branco, à base de resinas epóxi e poliamida, sem aminas aromáticas, com certificado de aptidão para estar em contacto com produtos alimentares. (material) | 0.6 | 3362.32 | 2017.392 |
| mq08lch010 | h | Equipamento de jacto de areia à pressão. (equipamento) | 0.302 | 113.54 | 34.289 |
| mq08gel010k | h | Grupo electrogéneo insonorizado, trifásico, de 45 kVA de potência. (equipamento) | 0.302 | 190.79 | 57.619 |
| mo038 | h | Oficial de 1ª pintor. (mão de obra) | 0.189 | 132.85 | 25.109 |
| mo076 | h | Ajudante de pintor. (mão de obra) | 0.189 | 99.31 | 18.770 |
| mo112 | h | Operário especializado construção. (mão de obra) | 0.329 | 97.25 | 31.995 |
| mo113 | h | Operário não qualificado construção. (mão de obra) | 0.329 | 95.68 | 31.479 |
| % | % | Custos directos complementares | 2 % | 2246.788 | 44.936 |
|  |  | Custos directos |  |  | 2291.724 |

Resíduos:
- colocação: mt08lim010a Abrasivo para limpeza através de jacto a pressão, formado por partículas de silicato de alumínio; factor de resíduo 0.06
- colocação: mt15bas290cf; factor de resíduo 0.021

## Recursos

**mt08lim010a** kg Abrasivo para limpeza através de jacto a pressão, formado por partículas de silicato de alumínio
Dados técnicos: Custo energético 0.194 MJ; Emissão de CO2 0.010 kg; Código LER 17 09 04; Massa do elemento 1 kg; Volume 0.000667 m3
Resíduos:
- embalagem: re170203 Plástico. (componente de resíduo); rendimento 0.002 kg; Código LER 17 02 03; Massa do elemento 1 kg; Volume 0.001667 m3

**mt15bas290cf** kg Revestimento impermeabilizante bicomponente
Dados técnicos: Custo energético 19.984 MJ; Emissão de CO2 0.744 kg; Código LER 17 09 04; Massa do elemento 1 kg; Volume 0.000667 m3
Resíduos:
- embalagem: re150101 Embalagens de papel e cartão. (componente de resíduo); rendimento 0.014 kg; Código LER 15 01 01; Massa do elemento 1 kg; Volume 0.001333 m3
- embalagem: re170201 Madeira. (componente de resíduo); rendimento 0.001 kg; Código LER 17 02 01; Massa do elemento 1 kg; Volume 0.000909 m3
- embalagem: re170203 Plástico; rendimento 0.003 kg
