# Pintura com tinta plástica sobre pavimento de garagem

- Propriedade do ficheiro: CYPE Ingenieros S.A.
- Formato: FIEBDC-3/2016
- Programa: Gerador de preços para construção civil. CYPE Ingenieros, S.A.
- Data: 31/10/2024
- Âmbito geográfico: Moçambique
- Moeda: MZN
- Custos indirectos: 3 %
- IVA: 17 %

## R Revestimentos

### RO Pinturas específicas

#### ROO Garagens

**ROO015** m² Pintura com tinta plástica sobre pavimento de garagem.
Aplicação manual de duas demãos de tinta plástica, cor a escolher, acabamento mate, textura lisa, a primeira demão diluída com 10% de água e a seguinte não diluída, (rendimento: 0,23 kg/m² cada demão); sobre pavimento de garagem de betão.
Inclui: Limpeza geral da superfície suporte. Preparação da mistura. Aplicação de uma demão de primário e uma demão de acabamento.
Critério de medição de projecto: Superfície medida segundo documentação gráfica de Projecto, com o mesmo critério que o suporte base.
Critério de medição de obra: Medir-se-á a superfície realmente executada segundo especificações de Projecto, com o mesmo critério que o suporte base.

| Código | Un | Descrição | Rendimento | Preço | Importância |
|---|---|---|---|---|---|
| mt27pip030ba | kg | Tinta para interior, monocomponente à base de resinas acrílicas puras dispersas em meio aquoso e cargas minerais, sem dissolventes, cor a escolher, acabamento mate, textura lisa, resistente aos raios UV; para aplicar com trincha, rolo ou pistola. (material) | 0.46 | 413.92 | 190.403 |
| mo038 | h | Oficial de 1ª pintor. (mão de obra) | 0.126 | 134.36 | 16.929 |
| mo076 | h | Ajudante de pintor. (mão de obra) | 0.126 | 100.44 | 12.655 |
| % | % | Custos directos complementares | 2 % | 219.987 | 4.400 |
|  |  | Custos directos |  |  | 224.387 |
