# Pintura com tinta epóxi, sobre paramento interior, em indústria com solicitações químicas

- Propriedade do ficheiro: CYPE Ingenieros S.A.
- Formato: FIEBDC-3/2016
- Programa: Gerador de preços para construção civil. CYPE Ingenieros, S.A.
- Data: 20/04/2024
- Âmbito geográfico: Moçambique
- Moeda: MZN
- Custos indirectos: 3 %
- IVA: 17 %

## R Revestimentos

### RO Pinturas específicas

#### ROQ Indústrias com solicitações químicas

**ROQ010** m² Pintura com tinta epóxi, sobre paramento interior, em indústria com solicitações químicas.
Aplicação manual de duas demãos de tinta epóxi, cor cinzento, acabamento brilhante, textura lisa, (rendimento: 0,6 kg/m² cada demão); sobre paramento interior de betão, em indústria com solicitações químicas.
Inclui: Limpeza geral da superfície suporte. Preparação da mistura. Aplicação de uma demão de primário e uma demão de acabamento.
Critério de medição de projecto: Superfície medida segundo documentação gráfica de Projecto, com o mesmo critério que o suporte base.
Critério de medição de obra: Medir-se-á a superfície realmente executada segundo especificações de Projecto, com o mesmo critério que o suporte base.

| Código | Un | Descrição | Rendimento | Preço | Importância |
|---|---|---|---|---|---|
| mt27pxm010d | kg | Tinta para interior, de dois componentes à base de resina epóxi, cor cinzento, acabamento brilhante, textura lisa, de altas prestações; para aplicar com trincha, rolo ou pistola, segundo NP EN 1504-2. (material) | 1.2 | 1735.81 | 2082.972 |
| mo038 | h | Oficial de 1ª pintor. (mão de obra) | 0.227 | 132.85 | 30.157 |
| mo076 | h | Ajudante de pintor. (mão de obra) | 0.227 | 99.31 | 22.543 |
| % | % | Custos directos complementares | 2 % | 2135.672 | 42.713 |
|  |  | Custos directos |  |  | 2178.385 |

Resíduos:
- colocação: mt27pxm010d; factor de resíduo 0.0275

## Recursos

**mt27pxm010d** kg Tinta para interior
Dados técnicos: Custo energético 31.490 MJ; Emissão de CO2 1.556 kg; Código LER 08 01 11; Massa do elemento 1 kg; Volume 0.001111 m3
Resíduos:
- embalagem: re170203 Plástico. (componente de resíduo); rendimento 0.045 kg; Código LER 17 02 03; Massa do elemento 1 kg; Volume 0.001667 m3
