# Revestimento interior directo de placas de gesso laminado

- Propriedade do ficheiro: CYPE Ingenieros S.A.
- Formato: FIEBDC-3/2016
- Programa: Gerador de preços para construção civil. CYPE Ingenieros, S.A.
- Data: 20/04/2024
- Âmbito geográfico: Moçambique
- Moeda: MZN
- Custos indirectos: 3 %
- IVA: 17 %

## R Revestimentos

### RR Paredes (placas e painéis)

#### RRY De placas de gesso laminado

**RRY001** m² Revestimento interior directo de placas de gesso laminado.
Revestimento interior directo, de 30 mm de espessura total, com nível de qualidade do acabamento Q2; formado por placa de gesso laminado tipo normal de 15 mm de espessura, aparafusada a uma estrutura metálica de aço galvanizado de mestras de 90x50 e 0,55 mm de espessura, previamente ancorada ao paramento vertical cada 600 mm, com parafusos de aço. Inclusive fixações para a ancoragem dos perfis; parafusos para a fixação das placas e massa e fita para o tratamento de juntas.
Critérios considerados na determinação do preço da unidade de obra: O preço inclui a resolução de encontros e pontos singulares, mas não inclui o isolamento a colocar entre as placas e o paramento.
Inclui: Marcação na laje inferior e na superior dos perfis. Implantação sobre o paramento das mestras. Colocação e ancoragem ao paramento suporte dos perfis auxiliares. Corte das placas. Fixação das placas. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12psg050d | m | Mestra Omega de chapa de aço galvanizado, de largura 80 mm, segundo EN 14195. (material) | 2 | 143.94 | 287.880 |
| mt12psg010b | m² | Placa de gesso laminado A / EN 520 - 1200 / comprimento / 15 / com os bordos longitudinais afinados. (material) | 1.05 | 453.47 | 476.144 |
| mt12psg081c | Ud | Parafuso autoperfurante 3,5x25 mm. (material) | 11 | 0.86 | 9.460 |
| mt12psg220 | Ud | Fixação composta por bucha e parafuso 5x27. (material) | 9 | 6.11 | 54.990 |
| mt12psg030a | kg | Massa de juntas, segundo EN 13963. (material) | 0.25 | 85.67 | 21.418 |
| mt12psg040a | m | Fita microperfurada de papel, segundo EN 13963. (material) | 1.6 | 4.06 | 6.496 |
| mo053 | h | Oficial de 1ª montador de pré-fabricados interiores. (mão de obra) | 0.429 | 136.52 | 58.567 |
| mo100 | h | Ajudante de montador de pré-fabricados interiores. (mão de obra) | 0.429 | 99.31 | 42.604 |
| % | % | Custos directos complementares | 2 % | 957.559 | 19.151 |
|  |  | Custos directos |  |  | 976.710 |

Resíduos:
- colocação: mt12psg050d Mestra Omega de chapa de aço galvanizado, de largura 80 mm, segundo EN 14195; factor de resíduo 0.0179479
- colocação: mt12psg010b Placa de gesso laminado A / EN 520 - 1200 / comprimento / 15 / com os bordos longitudinais afinados; factor de resíduo 0.018
- colocação: mt12psg081c Parafuso autoperfurante 3,5x25 mm; factor de resíduo 0.00533333
- colocação: mt12psg030a Massa de juntas, segundo EN 13963; factor de resíduo 0.03
- colocação: mt12psg040a Fita microperfurada de papel, segundo EN 13963; factor de resíduo 0.0440299

## Recursos

**mt12psg050d** m Mestra Omega de chapa de aço galvanizado, de largura 80 mm, segundo EN 14195
Dados técnicos: Custo energético 64.141 MJ; Emissão de CO2 1.969 kg; Código LER 17 04 05; Massa do elemento 0.48 kg; Volume 0.000229 m3
Resíduos:
- embalagem: re170203 Plástico. (componente de resíduo); rendimento 0.005 kg; Código LER 17 02 03; Massa do elemento 1 kg; Volume 0.001667 m3

**mt12psg010b** m² Placa de gesso laminado A / EN 520 - 1200 / comprimento / 15 / com os bordos longitudinais afinados
Dados técnicos: Custo energético 325.486 MJ; Emissão de CO2 4.847 kg; Código LER 17 08 02; Massa do elemento 12.38 kg; Volume 0.01238 m3
Resíduos:
- embalagem: re170203 Plástico; rendimento 0.004 kg

**mt12psg081c** Ud Parafuso autoperfurante 3,5x25 mm
Dados técnicos: Custo energético 0.015 MJ; Emissão de CO2 0.002 kg; Código LER 17 04 05; Massa do elemento 0.0015 kg
Resíduos:
- embalagem: re150101 Embalagens de papel e cartão. (componente de resíduo); rendimento 0.001 kg; Código LER 15 01 01; Massa do elemento 1 kg; Volume 0.001333 m3

**mt12psg030a** kg Massa de juntas, segundo EN 13963
Dados técnicos: Custo energético 12.798 MJ; Emissão de CO2 0.436 kg; Código LER 17 08 02; Massa do elemento 1 kg; Volume 0.001 m3
Resíduos:
- embalagem: re170203 Plástico; rendimento 0.02 kg

**mt12psg040a** m Fita microperfurada de papel, segundo EN 13963
Dados técnicos: Custo energético 0.004 MJ; Emissão de CO2 0.006 kg; Código LER 20 01 01; Massa do elemento 0.0067 kg; Volume 0.000009 m3
