# Tapete de entrada do edifício, com perfis de alumínio

- Propriedade do ficheiro: CYPE Ingenieros S.A.
- Formato: FIEBDC-3/2016
- Programa: Gerador de preços para construção civil. CYPE Ingenieros, S.A.
- Data: 31/10/2024
- Âmbito geográfico: Moçambique
- Moeda: MZN
- Custos indirectos: 3 %
- IVA: 17 %

## R Revestimentos

### RS Pavimentos

#### RSF Carpetes e tapetes

**RSF005** m² Tapete de entrada do edifício, com perfis de alumínio.
Tapete de entrada do edifício, capaz de suportar cargas normais e pesadas, com capacidade de retenção de partículas grossas de sujidade existente no calçado, formado por perfis de alumínio anodizado, acabamento natural, de 17 mm de altura, 28 mm de largura e 5 mm de distância entre perfis, com inserções de borracha combinadas com tiras de escovas. COLOCAÇÃO: em rebaixo do pavimento.
Inclui: Limpeza da superfície suporte. Marcação. Colocação.
Critério de medição de projecto: Superfície medida segundo documentação gráfica de Projecto.
Critério de medição de obra: Medir-se-á a superfície realmente executada segundo especificações de Projecto.

| Código | Un | Descrição | Rendimento | Preço | Importância |
|---|---|---|---|---|---|
| mt18fel110bb | m² | Tapete de entrada do edifício, capaz de suportar cargas normais e pesadas, com capacidade de retenção de partículas grossas de sujidade existente no calçado, formado por perfis de alumínio anodizado, acabamento natural, de 17 mm de altura, 28 mm de largura e 5 mm de distância entre perfis, com inserções de borracha combinadas com tiras de escovas, para instalar em caixa de pavimento. (material) | 1 | 63757.35 | 63757.350 |
| mo027 | h | Oficial de 1ª instalador de alcatifas e revestimentos têxteis. (mão de obra) | 0.106 | 134.36 | 14.242 |
| mo065 | h | Ajudante de instalador de alcatifas e revestimentos têxteis. (mão de obra) | 0.106 | 100.44 | 10.647 |
| % | % | Custos directos complementares | 2 % | 63782.239 | 1275.645 |
|  |  | Custos directos |  |  | 65057.884 |

Resíduos:
- colocação: mt18fel110bb; factor de resíduo 0.024

## Recursos

**mt18fel110bb** m² Tapete de entrada do edifício
Dados técnicos: Custo energético 2125.090 MJ; Emissão de CO2 144.781 kg; Código LER 17 04 02; Massa do elemento 19.8 kg; Volume 0.0132 m3
Resíduos:
- embalagem: re170203 Plástico. (componente de resíduo); rendimento 0.032 kg; Código LER 17 02 03; Massa do elemento 1 kg; Volume 0.001667 m3
