# Saneamento de zona a reparar em pavimento de betão

- Propriedade do ficheiro: CYPE Ingenieros S.A.
- Formato: FIEBDC-3/2016
- Programa: Gerador de preços para construção civil. CYPE Ingenieros, S.A.
- Data: 31/10/2024
- Âmbito geográfico: Moçambique
- Moeda: MZN
- Custos indirectos: 3 %
- IVA: 17 %

## R Revestimentos

### RS Pavimentos

#### RSK Preparação da superfície

**RSK055** m² Saneamento de zona a reparar em pavimento de betão.
Preparação da zona a reparar em pavimento de betão através da realização de uma caixa perimetral efectuando um corte com serra mecânica, com uma largura de 25 a 50 mm e 20 mm de profundidade mínima; picagem com martelo pneumático e saneamento da área delimitada com uma profundidade de 20 mm, até que fique exposto o betão são; eliminação dos restos gerados; fresagem da superfície resultante até obter uma superfície porosa com uma rugosidade maior que 5 mm; eliminação de material restante, limpeza do pavimento, remoção e armazenamento dos restos gerados e limpeza final.
Inclui: Delimitação da zona a reparar. Serrado perimetral. Picagem e saneamento. Eliminação dos resíduos gerados. Fresagem da superfície. Eliminação, armazenamento e remoção de restos. Limpeza final.
Critério de medição de projecto: Superfície medida segundo documentação gráfica de Projecto.
Critério de medição de obra: Medir-se-á a superfície realmente executada segundo especificações de Projecto.

| Código | Un | Descrição | Rendimento | Preço | Importância |
|---|---|---|---|---|---|
| mq06cor020 | h | Equipamento para corte de juntas em massames de betão. (equipamento) | 0.348 | 380.47 | 132.404 |
| mq06fre010 | h | Fresadora manual para pavimento de betão, com sistema de aspiração. (equipamento) | 0.174 | 226.28 | 39.373 |
| mq05mai030 | h | Martelo pneumático. (equipamento) | 0.232 | 163.41 | 37.911 |
| mq05pdm110 | h | Compressor portátil diesel média pressão 10 m³/min. (equipamento) | 0.116 | 277.15 | 32.149 |
| mq08gel010k | h | Grupo electrogéneo insonorizado, trifásico, de 45 kVA de potência. (equipamento) | 0.174 | 192.48 | 33.492 |
| mo020 | h | Oficial de 1ª construção. (mão de obra) | 0.199 | 134.36 | 26.738 |
| mo112 | h | Operário especializado construção. (mão de obra) | 0.794 | 98.35 | 78.090 |
| mo113 | h | Operário não qualificado construção. (mão de obra) | 0.529 | 96.77 | 51.191 |
| % | % | Custos directos complementares | 2 % | 431.348 | 8.627 |
|  |  | Custos directos |  |  | 439.975 |
