# Rodapé laminado

- Propriedade do ficheiro: CYPE Ingenieros S.A.
- Formato: FIEBDC-3/2016
- Programa: Gerador de preços para construção civil. CYPE Ingenieros, S.A.
- Data: 31/10/2024
- Âmbito geográfico: Moçambique
- Moeda: MZN
- Custos indirectos: 3 %
- IVA: 17 %

## R Revestimentos

### RS Pavimentos

#### RSL Laminados

**RSL020** m Rodapé laminado.
Rodapé de MDF, de 41x22 mm, recoberto com uma lâmina plástica de imitação de madeira, cor a escolher, fixado ao paramento através de cola.
Inclui: Marcação. Corte das peças. Fixação das peças sobre o paramento. Resolução de esquinas e encontros.
Critério de medição de projecto: Comprimento medido segundo documentação gráfica de Projecto, sem incluir vãos de portas. Não foi incrementada a medição por perdas, uma vez que na composição se considerou 5% a mais.
Critério de medição de obra: Medir-se-á o comprimento realmente executado segundo especificações de Projecto.

| Código | Un | Descrição | Rendimento | Preço | Importância |
|---|---|---|---|---|---|
| mt18rma040i | m | Rodapé de MDF, de 41x22 mm, recoberto com uma lâmina plástica de imitação de madeira, cor a escolher, e resistência à abrasão AC3, segundo NP EN 13329. (material) | 1.05 | 530.51 | 557.036 |
| mt18mva070 | l | Adesivo, com classe de durabilidade D3 segundo NP EN 204. (material) | 0.05 | 346.27 | 17.314 |
| mo028 | h | Oficial de 1ª instalador de pavimentos laminados. (mão de obra) | 0.132 | 134.36 | 17.736 |
| % | % | Custos directos complementares | 2 % | 592.086 | 11.842 |
|  |  | Custos directos |  |  | 603.928 |

Resíduos:
- colocação: mt18rma040i; factor de resíduo 0.0112959
- colocação: mt18mva070 Adesivo, com classe de durabilidade D3 segundo NP EN 204; factor de resíduo 0.06

## Recursos

**mt18rma040i** m Rodapé de MDF, de 41x22 mm
Dados técnicos: Custo energético 63.125 MJ; Emissão de CO2 -0.850 kg; Código LER 17 02 01; Massa do elemento 0.463 kg; Volume 0.000421 m3
Resíduos:
- embalagem: re170203 Plástico. (componente de resíduo); rendimento 0.002 kg; Código LER 17 02 03; Massa do elemento 1 kg; Volume 0.001667 m3

**mt18mva070** l Adesivo, com classe de durabilidade D3 segundo NP EN 204
Dados técnicos: Custo energético 0.413 MJ; Emissão de CO2 0.021 kg; Código LER 17 09 04; Massa do elemento 1.2 kg; Volume 0.0008 m3
Resíduos:
- embalagem: re150104 Embalagens de metal. (componente de resíduo); rendimento 0.042 kg; Código LER 15 01 04; Massa do elemento 1 kg; Volume 0.001667 m3
